# Rebaixament del nivell freàtic en treballs d'excavació, amb bomba autoaspirant, per a un cabal màxim de 240 m³/h

- Propietat de l'arxiu: CYPE INGENIEROS, S.A.
- Format: FIEBDC-3/2002
- Divisa: EUR
- Costos indirectes: 3.00 %
- IVA: 21.00 %

## A Condicionament del terreny

### AC Moviment de terres en obra civil

#### ACG Gestió de l'aigua freàtica

**ACG020** h Rebaixament del nivell freàtic en treballs d'excavació, amb bomba autoaspirant, per a un cabal màxim de 240 m³/h.
Rebaixament del nivell freàtic en treballs d'excavació, amb bomba autoaspirant, per a un cabal màxim de 240 m³/h.
Inclou: Rebaixament del nivell freàtic.
Criteri d'amidament de projecte: Temps estimat segons estudi geotècnic del terreny.
Criteri de mesura d'obra: Amortització en forma de lloguer per hores, segons condicions definides en el contracte subscrit amb l'empresa suministradora.

| Codi | Ut | Descripció | Rendiment | Preu | Import |
|---|---|---|---|---|---|
| mq12bau030e | h | Bomba autoaspirant elèctrica d'aigües netes alta pressió, de 3 kW, per a un cabal de 240 m³/h. (maquinària) | 1.100 | 4.19 | 4.61 |
| mq08gel010j | h | Grup electrògen insonoritzat, trifàsic, de 30 kVA de potència. (maquinària) | 1.100 | 3.91 | 4.30 |
| % | % | Costos directes complementaris | 2 % | 8.91 | 0.18 |
|  |  | Costos directes |  |  | 9.09 |
