# Protecció de talús amb làmina de polietilè i malla de triple torsió ancorada al terreny

- Propietat de l'arxiu: CYPE Ingenieros S.A.
- Format: FIEBDC-3/2016
- Programa: Generador de preus de la construcció. CYPE Ingenieros, S.A.
- Data: 17/06/2024
- Divisa: EUR
- Costos indirectes: 3 %
- IVA: 21 %

## Y Seguretat i salut

### YC Sistemes de protecció col·lectiva

#### YCD Protecció de talussos

**YCD020** m² Protecció de talús amb làmina de polietilè i malla de triple torsió ancorada al terreny.
Protecció de talús enfront de despreniment de la capa superficial del terreny, formada per làmina de polietilè d'alta densitat de 2 mm de gruix, malla de triple torsió, hexagonal, 8x10-13, de filferro galvanitzat de 2,00 mm de diàmetre i ancoratges al terreny formats per barres corrugades d'acer UNE-EN 10080 B 500 S. Inclús cables d'acer entre els ancoratges, per a la subjecció de la malla de triple torsió.
Criteri d'amidament de projecte: Superfície mesurada segons Estudi o Estudi Bàsic de Seguretat i Salut.
Criteri de mesura d'obra: S'amidarà la superfície realment muntada segons especificacions d'Estudi o Estudi Bàsic de Seguretat i Salut.

| Codi | Ut | Descripció | Rendiment | Preu | Import |
|---|---|---|---|---|---|
| mt50spr055a | m² | Làmina de polietilè d'alta densitat, de 2 mm d'espessor, resistent a la intempèrie. (material) | 1.2 | 3.98 | 4.776 |
| mt07ame510e | m² | Malla de triple torsió, hexagonal, 8x10-13, de filferro galvanitzat de 2 mm de diàmetre, per a protecció de talussos. (material) | 1 | 2.35 | 2.350 |
| mt07aco010g | kg | Acer en barres corrugades, UNE-EN 10080 B 500 S, subministrat en obra en barres sense elaborar, de varis diàmetres. (material) | 0.6 | 1.25 | 0.750 |
| mt50spr100b | m | Cable d'acer de 2 mm de diàmetre, per a subjecció de malla de triple torsió. (material) | 1.7 | 1.63 | 2.771 |
| mq07cce010a | h | Camió amb cistell elevador de braç articulat de 16 m d'altura màxima de treball i 260 kg de càrrega màxima. (maquinària) | 0.154 | 21.68 | 3.339 |
| mo120 | h | Peó Seguretat i Salut. (mà d'obra) | 0.369 | 23.81 | 8.786 |
| % | % | Costos directes complementaris | 2 % | 22.772 | 0.455 |
|  |  | Costos directes |  |  | 23.227 |

Residus:
- col·locació: mt50spr055a Làmina de polietilè d'alta densitat, de 2 mm d'espessor, resistent a la intempèrie; factor de residu 0.06
- col·locació: mt07ame510e Malla de triple torsió, hexagonal, 8x10-13, de filferro galvanitzat de 2 mm de diàmetre, per a protecció de talussos; factor de residu 0.0188
- col·locació: mt07aco010g Acer en barres corrugades, UNE-EN 10080 B 500 S, subministrat en obra en barres sense elaborar, de varis diàmetres; factor de residu 0.0075
- col·locació: mt50spr100b Cable d'acer de 2 mm de diàmetre, per a subjecció de malla de triple torsió; factor de residu 0.0156327

## Recursos

**mt50spr055a** m² Làmina de polietilè d'alta densitat, de 2 mm d'espessor, resistent a la intempèrie
Dades tècniques: Cost energètic 270.924 MJ; Emissió de CO2 9.641 kg; Codi LER 17 06 04; Massa de l'element 1.96 kg; Volum 0.003267 m3
Residus:
- embalatge: re170203 Plàstic. (component de residu); rendiment 0.024 kg; Codi LER 17 02 03; Massa de l'element 1 kg; Volum 0.001667 m3

**mt07ame510e** m² Malla de triple torsió, hexagonal, 8x10-13, de filferro galvanitzat de 2 mm de diàmetre, per a protecció de talussos
Dades tècniques: Cost energètic 20.512 MJ; Emissió de CO2 1.991 kg; Codi LER 17 04 05; Massa de l'element 0.74 kg; Volum 0.000352 m3
Residus:
- embalatge: re170203 Plàstic; rendiment 0.02 kg

**mt07aco010g** kg Acer en barres corrugades, UNE-EN 10080 B 500 S, subministrat en obra en barres sense elaborar, de varis diàmetres
Dades tècniques: Cost energètic 9.830 MJ; Emissió de CO2 0.510 kg; Codi LER 17 04 05; Massa de l'element 1 kg; Volum 0.000476 m3

**mt50spr100b** m Cable d'acer de 2 mm de diàmetre, per a subjecció de malla de triple torsió
Dades tècniques: Cost energètic 0.277 MJ; Emissió de CO2 0.069 kg; Codi LER 17 04 11; Massa de l'element 0.0245 kg; Volum 0.000016 m3
Residus:
- embalatge: re150101 Envasos de paper i cartró. (component de residu); rendiment 0.067 kg; Codi LER 15 01 01; Massa de l'element 1 kg; Volum 0.001333 m3
