# Protecció contra el vent de zona de treball

- Propietat de l'arxiu: CYPE Ingenieros S.A.
- Format: FIEBDC-3/2016
- Programa: Generador de preus de la construcció. CYPE Ingenieros, S.A.
- Data: 17/06/2024
- Divisa: EUR
- Costos indirectes: 3 %
- IVA: 21 %

## Y Seguretat i salut

### YC Sistemes de protecció col·lectiva

#### YCT Protecció de zones de treball

**YCT030** m Protecció contra el vent de zona de treball.
Protecció contra el vent de zona de treball, de 2 m d'altura, composta per panells de xapa perfilada d'acer galvanitzat, de 0,6 mm d'espessor, entre 40 i 50 mm d'altura de perfil, entre 250 i 270 mm d'intereix, amortitzables en 10 usos i perfils buits de secció quadrada d'acer UNE-EN 10210-1 S275JR, de 60x60x1,5 mm, de 2,8 m de longitud, ancorats al terreny mitjançant daus de formigó HM-20/P/20/X0 de 60x60x1,5 cm, cada 1,5 m, amortitzables en 2 usos. Inclús ancoratges mecànics per a la fixació de les xapes als perfils.
Criteri d'amidament de projecte: Longitud mesurada segons Estudi o Estudi Bàsic de Seguretat i Salut.
Criteri de mesura d'obra: S'amidarà la longitud realment muntada segons especificacions d'Estudi o Estudi Bàsic de Seguretat i Salut.

| Codi | Ut | Descripció | Rendiment | Preu | Import |
|---|---|---|---|---|---|
| mt13ccg100b | m² | Xapa perfilada d'acer galvanitzat, de 0,6 mm d'espessor, entre 40 i 50 mm d'altura de perfil, entre 250 i 270 mm d'intereix i inèrcia entre 13 i 21 cm4, segons UNE-EN 14782. (material) | 0.2 | 5.87 | 1.174 |
| mt50spv040f | m | Perfil d'acer UNE-EN 10210-1 S275JR, buit, de secció quadrada de 60x60x1,5 mm. (material) | 1.246 | 9.06 | 11.289 |
| mt10hmf010tLc | m³ | Formigó HM-20/P/20/X0, fabricat en central. (material) | 0.111 | 83.57 | 9.276 |
| mt50spd078 | U | Ancoratge mecànic amb cargol autoforadant de cap hexagonal amb volandera i junt de goma. (material) | 2 | 1.16 | 2.320 |
| mo119 | h | Oficial 1ª Seguretat i Salut. (mà d'obra) | 0.659 | 28.42 | 18.729 |
| mo120 | h | Peó Seguretat i Salut. (mà d'obra) | 0.659 | 23.81 | 15.691 |
| % | % | Costos directes complementaris | 2 % | 58.479 | 1.170 |
|  |  | Costos directes |  |  | 59.649 |

Residus:
- col·locació: mt13ccg100b; factor de residu 0.02
- col·locació: mt10hmf010tLc Formigó HM-20/P/20/X0, fabricat en central; factor de residu 0.00139589

## Recursos

**mt13ccg100b** m² Xapa perfilada d'acer galvanitzat
Dades tècniques: Cost energètic 227.188 MJ; Emissió de CO2 20.741 kg; Codi LER 17 04 05; Massa de l'element 7.07 kg; Volum 0.003367 m3
Residus:
- embalatge: re170203 Plàstic. (component de residu); rendiment 0.02 kg; Codi LER 17 02 03; Massa de l'element 1 kg; Volum 0.001667 m3

**mt10hmf010tLc** m³ Formigó HM-20/P/20/X0, fabricat en central
Dades tècniques: Cost energètic 1840.000 MJ; Emissió de CO2 230.000 kg; Codi LER 17 01 01; Massa de l'element 2300 kg; Volum 1.533333 m3
