# Partició interior amb panells de sectorització "ACH"

- Propietat de l'arxiu: CYPE INGENIEROS, S.A.
- Format: FIEBDC-3/2002
- Divisa: EUR
- Costos indirectes: 3.00 %
- IVA: 21.00 %

## F Façanes i particions

### FI Particions lleugeres

#### FIM Panells de sectorització

**FIM015** m² Partició interior amb panells de sectorització "ACH".
Partició interior amb panells encadellats de sectorització acústics d'acer galvanitzat amb aïllament incorporat, model PM1 80 M AC "ACH", de 80 mm d'espessor i 1150 mm d'amplada, formats per cara exterior de xapa microgrecada acabat prelacat, Granite Standard, RC3 i RUV2, segons UNE-EN 10169, de 0,5 mm de gruix, ànima aïllant de llana de roca de densitat mitjana 120 kg/m³ i cara interior de xapa nervada acabat prelacat, Granite Standard, de 0,5 mm d'espessor, amb perforacions de 3 mm de diàmetre, conductivitat tèrmica 0,455 W/(mK), Euroclasse A2-s1, d0 de reacció al foc segons UNE-EN 13501-1, resistència al foc EI 60 segons UNE-EN 1366-1, amb 36 dB d'índex global de reducció acústica, Rw, proporcionant una reducció del nivell global ponderat de pressió de soroll aeri de 35,1 dBA i coeficient d'absorció acústica mitjà 0,9, segons UNE-EN ISO 354. Inclús accessoris de fixació dels panells i silicona neutra oxímica per a segellat de junts.
Criteri de valoració econòmica: El preu no inclou la resolució de trobades i punts singulars.
Inclou: Replanteig dels panells. Col·locació i fixació dels panells. Segellat de junts.
Criteri d'amidament de projecte: Superfície mesurada segons documentació gràfica de Projecte, sense duplicar cantonades ni encontres, deduint els buits de superfície major de 3 m².
Criteri de mesura d'obra: Es mesurarà la superfície realment executada segons especificacions de Projecte, sense duplicar cantonades ni encontres, deduint els buits de superfície major de 3 m².

| Codi | Ut | Descripció | Rendiment | Preu | Import |
|---|---|---|---|---|---|
| mt12ppa021ub | m² | Panell encadellat de sectorització acústic d'acer galvanitzat amb aïllament incorporat, model PM1 80 M AC "ACH", de 80 mm d'espessor i 1150 mm d'amplada, format per cara exterior de xapa microgrecada acabat prelacat, Granite Standard, RC3 i RUV2, segons UNE-EN 10169, de 0,5 mm de gruix, ànima aïllant de llana de roca de densitat mitjana 120 kg/m³ i cara interior de xapa nervada acabat prelacat, Granite Standard, de 0,5 mm d'espessor, amb perforacions de 3 mm de diàmetre, conductivitat tèrmica 0,455 W/(mK), Euroclasse A2-s1, d0 de reacció al foc segons UNE-EN 13501-1, resistència al foc EI 60 segons UNE-EN 1366-1, amb 36 dB d'índex global de reducció acústica, Rw, proporcionant una reducció del nivell global ponderat de pressió de soroll aeri de 35,1 dBA i coeficient d'absorció acústica mitjà 0,9, segons UNE-EN ISO 354. (material) | 1.050 | 51.47 | 54.04 |
| mt12ppa100d | U | Kit d'accessoris de fixació, per a panells sandvitx aïllants "ACH", en particions. (material) | 0.200 | 10.00 | 2.00 |
| mt21qui025a | U | Cartutx de 300 ml de silicona neutra oxímica, incolora, Euroclasse B-s3, d0 de reacció al foc, segons UNE-EN 13501-1, duresa Shore A aproximada de 22, segons UNE-EN ISO 868 i recuperació elàstica >=90%, segons UNE-EN ISO 7389. (material) | 0.100 | 4.34 | 0.43 |
| op00ciz010 |  | Cisalla. | 1.000 | 0.00 | 0.00 |
| op00roe010 |  | Rosegadora. | 1.000 | 0.00 | 0.00 |
| op00ato010 |  | Tornavís. | 1.000 | 0.00 | 0.00 |
| op00tal010 |  | Trepant. | 1.000 | 0.00 | 0.00 |
| mo053 | h | Oficial 1ª muntador de prefabricats interiors. (mà d'obra) | 0.348 | 29.34 | 10.21 |
| mo100 | h | Ajudant muntador de prefabricats interiors. (mà d'obra) | 0.348 | 25.28 | 8.80 |
| % | % | Costos directes complementaris | 2 % | 75.48 | 1.51 |
|  |  | Costos directes |  |  | 76.99 |
