# Vàlvula de aeració

- Propietat de l'arxiu: CYPE INGENIEROS, S.A.
- Format: FIEBDC-3/2002
- Divisa: EUR
- Costos indirectes: 3.00 %
- IVA: 21.00 %

## I Instal·lacions

### IS Evacuació d'aigües

#### ISD Derivacions individuals

**ISD007** U Vàlvula de aeració.
Vàlvula de ventilació de ABS, de 50 mm de diàmetre, amb diafragma, reixeta de protecció contra l'entrada d'insectes i junta elàstica de cautxú, col·locada mitjançant unió a pressió amb junta elàstica.
Inclou: Muntatge, connexionat i comprovació del seu correcte funcionament.
Criteri d'amidament de projecte: Nombre d'unitats previstes, segons documentació gràfica de Projecte.
Criteri de mesura d'obra: Es mesurarà el nombre d'unitats realment executades segons especificacions de Projecte.

| Codi | Ut | Descripció | Rendiment | Preu | Import |
|---|---|---|---|---|---|
| mt36vag010c | U | Vàlvula de ventilació de ABS, de 50 mm de diàmetre, amb diafragma, reixeta de protecció contra l'entrada d'insectes i junta elàstica de cautxú. (material) | 1.000 | 37.76 | 37.76 |
| mo008 | h | Oficial 1ª lampista. (mà d'obra) | 0.240 | 29.34 | 7.04 |
| mo107 | h | Ajudant lampista. (mà d'obra) | 0.240 | 25.25 | 6.06 |
| % | % | Costos directes complementaris | 2 % | 50.86 | 1.02 |
|  |  | Costos directes |  |  | 51.88 |
