# Bloc per porta tallafocs de fusta d'una fulla de 82,5x203 cm, EI2 30-C5 homologada, acabat fibres

- Propietat de l'arxiu: CYPE INGENIEROS, S.A.
- Format: FIEBDC-3/2002
- Divisa: EUR
- Costos indirectes: 3.00 %
- IVA: 21.00 %

## P Particions

### PP Portes de pas interiors

#### PPR Resistents al foc

**PPR020** Ut Bloc per porta tallafocs de fusta d'una fulla de 82,5x203 cm, EI2 30-C5 homologada, acabat fibres.
Subministrament i col·locació de bloc de porta tallafocs EI2 30-C5 homologada d'una fulla de 82,5x203 cm, compost de fulla formada per cantell perimetral de fusta massissa encadellada a un plafó aglomerat central ignífug i acabat en un tauler de 4 mm de MDF rexapat en fibres: bastiment de 90x30 mm i tapajunts de 70x16 mm en ambdues cares, en MDF hidròfug, amb rexapat del mateix material de la fulla; perns de 140 mm, junts intumescents encastades en el perímetre de la fulla segons normativa i dues plaques aïllants i termoexpandibles en la ranura del pany, amb funció antipànic. Inclús envernissat/pintat ignífug, manetes, tancament portes aeri sense retenidor i junta isotònica i ignífuga embotida al batent. Elaborat en taller, ajustament i fixació en obra. Totalment muntat i provat.
Inclou: Marcat de punts de fixació i aplomat del cèrcol. Fixació del cèrcol al parament. Segellat de juntes perimetrals. Col·locació de la fulla. Col·locació de ferraments de tancament i accessoris.
Criteri d'amidament de projecte: Nombre d'unitats previstes, segons documentació gràfica de Projecte.
Criteri de mesura d'obra: Es mesurarà el nombre d'unitats realment executades segons especificacions de Projecte.

| Codi | Ut | Descripció | Rendiment | Preu | Import |
|---|---|---|---|---|---|
| mt22bcf010a | Ut | Porta tallafocs homologada, EI2 30-C5, segons UNE-EN 1634-1, d'una fulla de fusta, 82,5x203 cm, acabat fibres amb envernissat o pintat ignífug, inclús tapajuntes, bastiment metàl·lic amb garres d'ancoratge, accessoris i ferraments de penjar, dispositius de tancament segons UNE-EN 1154 i dispositius de seguretat. Segons UNE 56803. (material) | 1.000 | 295.33 | 295.33 |
| op00cla010 |  | Clavadora. | 1.000 | 0.00 | 0.00 |
| op00gra010 |  | Grapadora. | 1.000 | 0.00 | 0.00 |
| op00sie010 |  | Serra de calar. | 1.000 | 0.00 | 0.00 |
| op00cep010 |  | Garlopa. | 1.000 | 0.00 | 0.00 |
| op00ato010 |  | Tornavís. | 1.000 | 0.00 | 0.00 |
| op00tro010 |  | Serra de trepar. | 1.000 | 0.00 | 0.00 |
| mo016 | h | Oficial 1ª fuster. (mà d'obra) | 0.298 | 23.72 | 7.07 |
| mo056 | h | Ajudant fuster. (mà d'obra) | 0.298 | 20.84 | 6.21 |
| % | % | Costos directes complementaris | 2 % | 308.61 | 6.17 |
|  |  | Costos directes |  |  | 314.78 |
