# Peces especials per a coberta inclinada de teules asfàltiques

- Propietat de l'arxiu: CYPE INGENIEROS, S.A.
- Format: FIEBDC-3/2002
- Divisa: EUR
- Costos indirectes: 3.00 %
- IVA: 21.00 %

## Q Cobertes

### QU Components de cobertes inclinades i corbes

#### QUS De teules asfàltiques

**QUS012** U Peces especials per a coberta inclinada de teules asfàltiques.
Airejador, per a coberta inclinada, amb una pendent major del 15%. Inclús accessoris de fixació.
Inclou: Emprimació de la superfície suport de la cobertura, en perímetre i punts singulars. Col·locació per clavat de les teules asfàltiques.
Criteri d'amidament de projecte: Nombre d'unitats previstes, segons documentació gràfica de Projecte.
Criteri de mesura d'obra: Es mesurarà el nombre d'unitats realment executades segons especificacions de Projecte.

| Codi | Ut | Descripció | Rendiment | Preu | Import |
|---|---|---|---|---|---|
| mt13tag020a | U | Airejador. (material) | 1.000 | 10.82 | 10.82 |
| mt13piz050 | kg | Elements de subjecció d'acer inoxidable (claus, ganxos, puntes, etc.). (material) | 0.050 | 3.42 | 0.17 |
| mo020 | h | Oficial 1ª construcció. (mà d'obra) | 0.120 | 28.42 | 3.41 |
| mo077 | h | Ajudant construcció. (mà d'obra) | 0.060 | 25.28 | 1.52 |
| % | % | Costos directes complementaris | 2 % | 15.92 | 0.32 |
|  |  | Costos directes |  |  | 16.24 |
