# Capa fina de morter autoanivellant Agilia Suelo A "LAFARGE"

- Propietat de l'arxiu: CYPE INGENIEROS, S.A.
- Format: FIEBDC-3/2002
- Divisa: EUR
- Costos indirectes: 3.00 %
- IVA: 21.00 %

## R Revestiments i extrasdossats

### RS Paviments

#### RSA Morters i pastes d'anivellació

**RSA024** m² Capa fina de morter autoanivellant Agilia Suelo A "LAFARGE", CA - C20 - F4 segons UNE-EN 13813, de 25 mm d'espessor, abocat amb mescladora-bombadora sobre terra radiant, com a integrant d'un sistema de calefacció, (sense incloure la preparació del suport), preparada per rebre paviment plàstic, ceràmic, petri, de fusta o de resines polimèriques (no inclòs en aquest preu).
Formació de capa fina de morter autoanivellant Agilia Suelo A "LAFARGE", CA - C20 - F4 segons UNE-EN 13813, de 25 mm d'espessor, abocat amb mescladora-bombadora sobre terra radiant, com a integrant d'un sistema de calefacció, preparada per rebre paviment plàstic, ceràmic, petri, de fusta o de resines polimèriques (no inclòs en aquest preu). Inclús p/p de replanteig i marcat dels nivells d'acabat mitjançant la utilització d'indicadors de nivell, formació de juntes i curat del morter. Sense incloure la preparació de la superfície suport.
Inclou: Replanteig i marcat de nivells d'acabat. Abocament i estesa de la mescla. Cura del morter.
Criteri d'amidament de projecte: Superfície mesurada segons documentació gràfica de Projecte.
Criteri de mesura d'obra: Es mesurarà la superfície realment executada segons especificacions de Projecte, sense deduir la superfície ocupada pels pilars situats dintre del seu perímetre.

| Codi | Ut | Descripció | Rendiment | Preu | Import |
|---|---|---|---|---|---|
| mt09mal020d | m³ | Morter autoanivellant Agilia Suelo A "LAFARGE", CA - C20 - F4 segons UNE-EN 13813, a base de sulfat càlcic, conductivitat tèrmica > 2,02 W/(mK), resistència a compressió > 20.000 kN/m² i resistència a flexió > 4.000 kN/m², per a espessors de 2,5 a 7,0 cm, utilitzat en anivellació de paviments. (material) | 0.025 | 185.20 | 4.63 |
| mt16pea020a | m² | Panell rígid de poliestirè expandit, segons UNE-EN 13163, mecanitzat lateral recte, de 10 mm d'espessor, resistència tèrmica 0,25 m²K/W, conductivitat tèrmica 0,036 W/(mK), per junta de dilatació. (material) | 0.100 | 0.92 | 0.09 |
| mq06pym020 | h | Mescladora-bombadora per morters autonivelantes. (maquinària) | 0.050 | 10.18 | 0.51 |
| mo031 | h | Oficial 1ª aplicador de morter autoanivellant. (mà d'obra) | 0.215 | 23.30 | 5.01 |
| mo069 | h | Ajudant aplicador de morter autoanivellant. (mà d'obra) | 0.215 | 20.68 | 4.45 |
| % | % | Costos directes complementaris | 2 % | 14.69 | 0.29 |
|  |  | Costos directes |  |  | 14.98 |
