# Entornpeu de pedra natural

- Propietat de l'arxiu: CYPE INGENIEROS, S.A.
- Format: FIEBDC-3/2002
- Divisa: EUR
- Costos indirectes: 3.00 %
- IVA: 21.00 %

## R Revestiments i extradossats

### RS Paviments

#### RSP De pedra natural

**RSP020** m Entornpeu de pedra natural.
Entornpeu de marbre Crema Llevant, per interiors, de 7x1 cm, polit; rebut amb adhesiu cimentós millorat, C2 TE, amb lliscament reduït i temps obert ampliat. Inclús rejuntat amb morter de junts cimentós, CG1, per a junta mínima (entre 1,5 i 3 mm), amb la mateixa tonalitat de les peces.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt18rmn010ka | m | Entornpeu de marbre, procedent d'Espanya, Crema Llevant, 7x1 cm, cara i cantells polits, densitat 2690 kg/m³, segons UNE-EN 1936, resistència a compressió 131,6 MPa, segons UNE-EN 1926, resistència a flexió 11,4 MPa, segons UNE-EN 12372, absorció d'aigua per capil·laritat menor de 5 kg/m² min½, segons UNE-EN 1925, coeficient d'absorció d'aigua <= 0,4%, segons UNE-EN 13755, Euroclasse A1 de reacció al foc, segons Comisión 96/603/EC, resistència a l'abrasió 2,76 mm, segons UNE-EN 14157, resistència al lliscament en condicions seques (índex SRV) 53, resistència al lliscament en condicions humides (índex SRV) 14, segons UNE-EN 14231; segons UNE-EN 12058. (material) | 1.050 | 1.26 | 1.32 |
| mt09mcr210 | kg | Adhesiu cimentós millorat, C2 TE, amb lliscament reduït i temps obert ampliat, compost de ciment, àrids seleccionats, additius especials i resines, per a la col·locació en capa fina de paviments de pedra natural. (material) | 0.560 | 1.15 | 0.64 |
| mt09mcr060c | kg | Morter de junts cimentós, CG1, per a junta mínima entre 1,5 i 3 mm, segons UNE-EN 13888. (material) | 0.080 | 0.70 | 0.06 |
| op00sie030 |  | Serra de disc de diamant, per a taula de treball, de tall humit. | 1.000 | 0.00 | 0.00 |
| mo023 | h | Oficial 1ª enrajolador. (mà d'obra) | 0.288 | 28.42 | 8.18 |
| % | % | Costos directes complementaris | 2 % | 10.20 | 0.20 |
|  |  | Costos directes |  |  | 10.40 |
