# Assaig de rajoles de formigó

- Propietat de l'arxiu: CYPE INGENIEROS, S.A.
- Format: FIEBDC-3/2002
- Divisa: EUR
- Costos indirectes: 3.00 %
- IVA: 21.00 %

## X Control de qualitat i assaigs

### XB Paviments

#### XBH Formigó

**XBH010** U Assaig de rajoles de formigó.
Assaigs a realitzar en laboratori acreditat en l'àrea tècnica corresponent, sobre una mostra de rajola de formigó, agafada en obra, per a la determinació de les següents característiques: resistència climàtica segons UNE-EN 1339, resistència al lliscament segons UNE 41901 EX. Fins i tot desplaçament a obra, presa de mostra i informe de resultats.
Inclou: Desplaçament a obra. Presa de mostres. Realització dels assajos. Redacció d'informe dels resultats dels assajos realitzats.
Criteri d'amidament de projecte: Assaig a realitzar, segons documentació del Pla de control de qualitat.

| Codi | Ut | Descripció | Rendiment | Preu | Import |
|---|---|---|---|---|---|
| mt49bah050 | U | Assaig per determinar la resistència climàtica d'una mostra de rajola de formigó, segons UNE-EN 1339, inclús desplaçament a obra, presa de mostra i informe de resultats. (material) | 1.000 | 174.10 | 174.10 |
| mt49bah060 | U | Assaig per determinar la resistència al lliscament d'una mostra de rajola de formigó, segons UNE 41901 EX, inclús desplaçament a obra, presa de mostra i informe de resultats. (material) | 1.000 | 183.06 | 183.06 |
| % | % | Costos directes complementaris | 2 % | 357.16 | 7.14 |
|  |  | Costos directes |  |  | 364.30 |
