# Caldera a gasoil, domèstica, convencional, de peu, per a calefacció i A.C.S

- Propietat de l'arxiu: CYPE Ingenieros S.A.
- Format: FIEBDC-3/2016
- Programa: Generador de preus de la construcció. CYPE Ingenieros, S.A.
- Data: 05/07/2024
- Divisa: EUR
- Costos indirectes: 3 %
- IVA: 21 %

## I Instal·lacions

### IC Calefacció, refrigeració, climatització i A.C.S.

#### ICC Calderes a gasoil

**ICC017** U Caldera a gasoil, domèstica, convencional, de peu, per a calefacció i A.C.S.
Caldera de peu a gasoil, per a calefacció i A.C.S. acumulada amb dipòsit integrat, càmera de combustió estanca, potència escalonable de 32 a 40 kW, dimensions 665x665x1479 mm, vas d'expansió de 18 litres i dipòsit d'acer inoxidable de 120 litres, encesa electrònica i seguretat del cremador per fotocèl·lula, sense flama pilot, equipament format per: cos de caldera de xapa d'acer especial anticorrosió, panell de control i comandament, cremador amb preescalfador, bomba de circulació amb tres velocitats, vàlvula de seguretat, sense incloure el conducte per a evacuació dels productes de la combustió. Totalment muntada, connexionada i provada.
Inclou: Replanteig. Presentació dels elements. Muntatge de la caldera i els seus accessoris. Connexionat amb les xarxes de conducció d'aigua, de gasoil, de salubritat i elèctrica, i amb el conducte d'evacuació dels productes de la combustió. Posada en marxa.
Criteri d'amidament de projecte: Nombre d'unitats previstes, segons documentació gràfica de Projecte.
Criteri de mesura d'obra: Es mesurarà el nombre d'unitats realment executades segons especificacions de Projecte.

| Codi | Ut | Descripció | Rendiment | Preu | Import |
|---|---|---|---|---|---|
| mt38cqj012d | U | Caldera de peu a gasoil, per a calefacció i A.C.S. acumulada amb dipòsit integrat, càmera de combustió estanca, potència escalonable de 32 a 40 kW, dimensions 665x665x1479 mm, vas d'expansió de 18 litres i dipòsit d'acer inoxidable de 120 litres, encesa electrònica i seguretat del cremador per fotocèl·lula, sense flama pilot, equipament format per: cos de caldera de xapa d'acer especial anticorrosió, panell de control i comandament, cremador amb preescalfador, bomba de circulació amb tres velocitats, vàlvula de seguretat. (material) | 1 | 3171.9 | 3171.900 |
| mt38www012 | U | Material auxiliar per a instal·lacions de calefacció i A.C.S. (material) | 1 | 2.1 | 2.100 |
| mo004 | h | Oficial 1ª calefactor. (mà d'obra) | 10.19 | 29.34 | 298.975 |
| mo103 | h | Ajudant calefactor. (mà d'obra) | 10.19 | 25.25 | 257.298 |
| % | % | Costos directes complementaris | 2 % | 3730.273 | 74.605 |
|  |  | Costos directes |  |  | 3804.878 |

## Recursos

**mt38cqj012d** U Caldera de peu a gasoil
Dades tècniques: Cost energètic 6832.796 MJ; Emissió de CO2 530.782 kg
Residus:
- embalatge: re150101 Envasos de paper i cartró. (component de residu); rendiment 2.41 kg; Codi LER 15 01 01; Massa de l'element 1 kg; Volum 0.001333 m3
- embalatge: re170201 Fusta. (component de residu); rendiment 0.635 kg; Codi LER 17 02 01; Massa de l'element 1 kg; Volum 0.000909 m3
