# Reductor de pressió per a gasoil

- Propietat de l'arxiu: CYPE Ingenieros S.A.
- Format: FIEBDC-3/2016
- Programa: Generador de preus de la construcció. CYPE Ingenieros, S.A.
- Data: 05/07/2024
- Divisa: EUR
- Costos indirectes: 3 %
- IVA: 21 %

## I Instal·lacions

### IC Calefacció, refrigeració, climatització i A.C.S.

#### ICD Combustible líquid

**ICD180** U Reductor de pressió per a gasoil.
Reductor de pressió, de 20 l/h de cabal nominal, de 0,2 a 10 bar de pressió d'entrada i 0,1 bar de pressió de sortida i de 3/8" de diàmetre de rosca. Totalment muntat, connexionat i provat.
Inclou: Replanteig. Connexionat del reductor.
Criteri d'amidament de projecte: Nombre d'unitats previstes, segons documentació gràfica de Projecte.
Criteri de mesura d'obra: Es mesurarà el nombre d'unitats realment executades segons especificacions de Projecte.

| Codi | Ut | Descripció | Rendiment | Preu | Import |
|---|---|---|---|---|---|
| mt38dep950b | U | Reductor de pressió, de 20 l/h de cabal nominal, de 0,2 a 10 bar de pressió d'entrada i 0,1 bar de pressió de sortida i de 3/8" de diàmetre de rosca. (material) | 1 | 23.77 | 23.770 |
| mo004 | h | Oficial 1ª calefactor. (mà d'obra) | 0.18 | 29.34 | 5.281 |
| mo103 | h | Ajudant calefactor. (mà d'obra) | 0.18 | 25.25 | 4.545 |
| % | % | Costos directes complementaris | 2 % | 33.596 | 0.672 |
|  |  | Costos directes |  |  | 34.268 |
