# Control centralitzat de calderes, per a calefacció i A.C.S

- Propietat de l'arxiu: CYPE Ingenieros S.A.
- Format: FIEBDC-3/2016
- Programa: Generador de preus de la construcció. CYPE Ingenieros, S.A.
- Data: 13/06/2024
- Divisa: EUR
- Costos indirectes: 3 %
- IVA: 21 %

## I Instal·lacions

### IC Calefacció, refrigeració, climatització i A.C.S.

#### ICX Dispositius de control centralitzat

**ICX020** U Control centralitzat de calderes, per a calefacció i A.C.S.
Control centralitzat de la instal·lació de calefacció i A.C.S., per a caldera, circuit de radiadors i la producció d'A.C.S., compost per central de regulació electrònica per a calefacció i A.C.S. Totalment muntat, connexionat i provat.
Inclou: Replanteig. Col·locació i fixació dels elements. Connexionat amb la xarxa elèctrica.
Criteri d'amidament de projecte: Nombre d'unitats previstes, segons documentació gràfica de Projecte.
Criteri de mesura d'obra: Es mesurarà el nombre d'unitats realment executades segons especificacions de Projecte.

| Codi | Ut | Descripció | Rendiment | Preu | Import |
|---|---|---|---|---|---|
| mt38ccc020a | U | Central electrònica de regulació, per al control de la temperatura dels circuits de calefacció i A.C.S., en funció de les condicions exteriors, amb actuació sobre les vàlvules mescladores, els cremadors i les bombes de circulació, i control de fins a dues calderes, composta per central electrònica, sonda exterior, dues sondes d'immersió en els circuits d'anada i sonda per l'acumulador d'A.C.S. (material) | 1 | 473 | 473.000 |
| mt38ccc021a | U | Mòdul d'ambient, per al control de la temperatura de cada circuit de radiadors. (material) | 1 | 161 | 161.000 |
| mt35aia090aa | m | Tub rígid de PVC, endollable, corbable en calent, de color negre, de 16 mm de diàmetre nominal, per a canalització fixa en superfície. Resistència a la compressió 1250 N, resistència a l'impacte 2 joules, temperatura de treball -5°C fins 60°C, amb grau de protecció IP547 segons UNE 20324, propietats elèctriques: aïllant, no propagador de la flama. Segons UNE-EN 61386-1 i UNE-EN 61386-22. Inclús abraçadores, elements de subjecció i accessoris (corbes, maneguets, tes, colzes i corbes flexibles). (material) | 60 | 1.23 | 73.800 |
| mt35cun040aa | m | Cable unipolar H07V-K, sent la seva tensió assignada de 450/750 V, reacció al foc classe Eca segons UNE-EN 50575, amb conductor multifilar de coure classe 5 (-K) de 1,5 mm² de secció, amb aïllament de PVC (V). Segons UNE 21031-3. (material) | 120 | 0.4 | 48.000 |
| mo005 | h | Oficial 1ª instal·lador de climatització. (mà d'obra) | 13.427 | 29.34 | 393.948 |
| mo104 | h | Ajudant instal·lador de climatització. (mà d'obra) | 13.427 | 25.25 | 339.032 |
| % | % | Costos directes complementaris | 2 % | 1488.780 | 29.776 |
|  |  | Costos directes |  |  | 1518.556 |

Residus:
- col·locació: mt35aia090aa; factor de residu 0.0275
- col·locació: mt35cun040aa; factor de residu 0.0165

## Recursos

**mt38ccc020a** U Central electrònica de regulació
Dades tècniques: Cost energètic 0.046 MJ; Emissió de CO2 0.073 kg
Residus:
- embalatge: re150101 Envasos de paper i cartró. (component de residu); rendiment 0.086 kg; Codi LER 15 01 01; Massa de l'element 1 kg; Volum 0.001333 m3

**mt38ccc021a** U Mòdul d'ambient, per al control de la temperatura de cada circuit de radiadors
Dades tècniques: Cost energètic 0.043 MJ; Emissió de CO2 0.067 kg
Residus:
- embalatge: re150101 Envasos de paper i cartró; rendiment 0.079 kg

**mt35aia090aa** m Tub rígid de PVC
Dades tècniques: Cost energètic 11.626 MJ; Emissió de CO2 0.577 kg; Codi LER 17 02 03; Massa de l'element 0.12 kg; Volum 0.0002 m3

**mt35cun040aa** m Cable unipolar H07V-K
Dades tècniques: Cost energètic 0.772 MJ; Emissió de CO2 0.069 kg; Codi LER 17 04 11; Massa de l'element 0.02 kg; Volum 0.000013 m3
Residus:
- embalatge: re150101 Envasos de paper i cartró; rendiment 0.065 kg
