# Concentrador de dades per a comptadors d'energia o d'aigua

- Propietat de l'arxiu: CYPE Ingenieros S.A.
- Format: FIEBDC-3/2016
- Programa: Generador de preus de la construcció. CYPE Ingenieros, S.A.
- Data: 13/06/2024
- Divisa: EUR
- Costos indirectes: 3 %
- IVA: 21 %

## I Instal·lacions

### IC Calefacció, refrigeració, climatització i A.C.S.

#### ICX Dispositius de control centralitzat

**ICX050** U Concentrador de dades per a comptadors d'energia o d'aigua.
Concentrador de dades per a lectura a distància d'els comptadors d'energia o d'aigua d'un màxim de 20 habitatges, amb bus de comunicació M-Bus, pantalla i teclat, muntatge en carril DIN, de 105x94x58 mm. Totalment muntat, connexionat i provat.
Inclou: Replanteig. Col·locació i fixació dels elements. Connexionat.
Criteri d'amidament de projecte: Nombre d'unitats previstes, segons documentació gràfica de Projecte.
Criteri de mesura d'obra: Es mesurarà el nombre d'unitats realment executades segons especificacions de Projecte.

| Codi | Ut | Descripció | Rendiment | Preu | Import |
|---|---|---|---|---|---|
| mt38alb735a | U | Concentrador de dades per a lectura a distància d'els comptadors d'energia o d'aigua d'un màxim de 20 habitatges, amb bus de comunicació M-Bus, pantalla i teclat, muntatge en carril DIN, de 105x94x58 mm. (material) | 1 | 1576.85 | 1576.850 |
| mt35cun200a | m | Cable bus apantallat de 2 fils, de 1 mm² de secció per fil (material) | 30 | 0.5 | 15.000 |
| mo005 | h | Oficial 1ª instal·lador de climatització. (mà d'obra) | 1.199 | 29.34 | 35.179 |
| mo104 | h | Ajudant instal·lador de climatització. (mà d'obra) | 1.199 | 25.25 | 30.275 |
| % | % | Costos directes complementaris | 2 % | 1657.304 | 33.146 |
|  |  | Costos directes |  |  | 1690.450 |

Residus:
- col·locació: mt35cun200a Cable bus apantallat de 2 fils, de 1 mm² de secció per fil; factor de residu 0.0165

## Recursos

**mt38alb735a** U Concentrador de dades per a lectura a distància d'els comptadors d'energia o d'aigua d'un màxim de 20 habitatges
Dades tècniques: Cost energètic 1.157 MJ; Emissió de CO2 1.822 kg
Residus:
- embalatge: re150101 Envasos de paper i cartró. (component de residu); rendiment 2.143 kg; Codi LER 15 01 01; Massa de l'element 1 kg; Volum 0.001333 m3

**mt35cun200a** m Cable bus apantallat de 2 fils, de 1 mm² de secció per fil
Dades tècniques: Cost energètic 3.353 MJ; Emissió de CO2 0.119 kg; Codi LER 17 04 11; Massa de l'element 0.09 kg; Volum 0.00006 m3
Residus:
- embalatge: re150101 Envasos de paper i cartró; rendiment 0.065 kg
