# Lluminària. Instal·lació en superfície

- Propietat de l'arxiu: CYPE Ingenieros S.A.
- Format: FIEBDC-3/2016
- Programa: Generador de preus de la construcció. CYPE Ingenieros, S.A.
- Data: 01/08/2023
- Divisa: EUR
- Costos indirectes: 3 %
- IVA: 21 %

## I Instal·lacions

### II Il·luminació

#### III Interior

**III140** U Lluminària. Instal·lació en superfície.
Lluminària de sostre de línies rectes amb distribució de llum asimètrica, de 1532x252x95 mm, per a 1 làmpada fluorescent TL de 58 W; cos de lluminària de xapa d'acer acabat termoesmaltat de color blanc; reflector asimètric d'alumini; balast magnètic; protecció IP20. Instal·lació en superfície. Inclús làmpades.
Inclou: Replanteig. Muntatge, connexionat i comprovació del seu correcte funcionament.
Criteri d'amidament de projecte: Nombre d'unitats previstes, segons documentació gràfica de Projecte.
Criteri de mesura d'obra: Es mesurarà el nombre d'unitats realment executades segons especificacions de Projecte.

| Codi | Ut | Descripció | Rendiment | Preu | Import |
|---|---|---|---|---|---|
| mt34ode240n | U | Lluminària de sostre de línies rectes amb distribució de llum asimètrica, de 1532x252x95 mm, per a 1 làmpada fluorescent TL de 58 W; cos de lluminària de xapa d'acer acabat termoesmaltat de color blanc; reflector asimètric d'alumini; balast magnètic; protecció IP20. (material) | 1 | 100.37 | 100.370 |
| mt34tuf010m | U | Tub fluorescent TL de 58 W. (material) | 1 | 10.37 | 10.370 |
| mo003 | h | Oficial 1ª electricista. (mà d'obra) | 0.18 | 28.39 | 5.110 |
| mo102 | h | Ajudant electricista. (mà d'obra) | 0.18 | 24.43 | 4.397 |
| % | % | Costos directes complementaris | 2 % | 120.247 | 2.405 |
|  |  | Costos directes |  |  | 122.652 |

## Recursos

**mt34ode240n** U Lluminària de sostre de línies rectes amb distribució de llum asimètrica
Dades tècniques: Cost energètic 402.112 MJ; Emissió de CO2 28.858 kg
Residus:
- embalatge: re150101 Envasos de paper i cartró. (component de residu); rendiment 0.129 kg; Codi LER 15 01 01; Massa de l'element 1 kg; Volum 0.001333 m3
- embalatge: re170203 Plàstic. (component de residu); rendiment 0.065 kg; Codi LER 17 02 03; Massa de l'element 1 kg; Volum 0.001667 m3
