# Capa de protecció a coberta inclinada, enjardinada extensiva

- Propietat de l'arxiu: CYPE Ingenieros S.A.
- Format: FIEBDC-3/2016
- Programa: Generador de preus de la construcció. CYPE Ingenieros, S.A.
- Data: 13/06/2024
- Divisa: EUR
- Costos indirectes: 3 %
- IVA: 21 %

## Q Cobertes

### QU Components de cobertes inclinades i corbes

#### QUV Enjardinades

**QUV010** m² Capa de protecció a coberta inclinada, enjardinada extensiva.
Capa de protecció a coberta inclinada, enjardinada extensiva (ecològica), amb un pendent mitjà del 5%, amb substrat, compost de ceràmica seleccionada triturada, roca volcànica o sorra de sílice i altres components vegetals; amb pH de 8, de 80 mm d'espessor i plantes amb pa d'arrels pla, amb 4 o més espècies diferents de crespinell.
Inclou: Estès del substrat. Col·locació de la vegetació. Replè de l'espai entre la vora de la coberta i la vegetació amb còdols.
Criteri d'amidament de projecte: Superfície de l'aiguavés mesurada en veritable magnitud, segons documentació gràfica de Projecte.
Criteri de mesura d'obra: Es mesurarà, en veritable magnitud, la superfície realment executada segons especificacions de Projecte.

| Codi | Ut | Descripció | Rendiment | Preu | Import |
|---|---|---|---|---|---|
| mt48sap010a | m³ | Substrat, compost de ceràmica seleccionada triturada, roca volcànica o sorra de sílice i altres components vegetals; amb pH de 8, subministrat en sacs Big Bag, per a cobertes verdes. (material) | 0.092 | 92.15 | 8.478 |
| mt48tsp010a | m² | Plantes amb pa d'arrels pla, subministrades en safates de 40 peces amb 4 o més espècies diferents de crespinell, per a cobertes verdes. (material) | 1.03 | 6.62 | 6.819 |
| mo040 | h | Oficial 1ª jardiner. (mà d'obra) | 0.24 | 28.42 | 6.821 |
| mo086 | h | Ajudant jardiner. (mà d'obra) | 0.24 | 25.28 | 6.067 |
| % | % | Costos directes complementaris | 2 % | 28.185 | 0.564 |
|  |  | Costos directes |  |  | 28.749 |

Residus:
- col·locació: mt48sap010a; factor de residu 0.003
- col·locació: mt48tsp010a; factor de residu 0.02

## Recursos

**mt48sap010a** m³ Substrat, compost de ceràmica seleccionada triturada
Dades tècniques: Cost energètic 31264.838 MJ; Emissió de CO2 -593.970 kg; Codi LER 01 04 08; Massa de l'element 1950 kg; Volum 1.3 m3

**mt48tsp010a** m² Plantes amb pa d'arrels pla
Dades tècniques: Cost energètic 402.000 MJ; Emissió de CO2 -10.431 kg; Codi LER 20 02 01; Massa de l'element 13.4 kg; Volum 0.008933 m3
