# Emblanquinat tradicional sobre parament exterior

- Propietat de l'arxiu: CYPE Ingenieros S.A.
- Format: FIEBDC-3/2016
- Programa: Generador de preus de la construcció. CYPE Ingenieros, S.A.
- Data: 05/07/2024
- Divisa: EUR
- Costos indirectes: 3 %
- IVA: 21 %

## R Revestiments i extradossats

### RF Pintures en paraments exteriors

#### RFA Naturals d'origen mineral a la calç

**RFA010** m² Emblanquinat tradicional sobre parament exterior.
Emblanquinat tradicional amb tres mans de beurada fluida, tipus CL 90-S ML, a base de calç aèria hidratada, amb una relació aigua/calç de 2,7 dosificada en pes i 300 kg/m³ de calç, sobre parament exterior de morter de calç, pedra o maó.
Criteri de valoració econòmica: El preu inclou la protecció dels elements de l'entorn que puguin veure's afectats durant els treballs i la resolució de punts singulars.
Inclou: Preparació i neteja prèvia del suport. Aplicació d'una mà de fons. Aplicació de dues mans d'acabat.
Criteri d'amidament de projecte: Superfície mesurada segons documentació gràfica de Projecte, amb el mateix criteri que el suport base.
Criteri de mesura d'obra: Es mesurarà la superfície realment executada segons especificacions de Projecte, amb el mateix criteri que el suport base.

| Codi | Ut | Descripció | Rendiment | Preu | Import |
|---|---|---|---|---|---|
| mt08cal011a | kg | Calç aèria hidratada, tipus CL 90-S, segons UNE-EN 459-1, en sacs. (material) | 1.8 | 0.44 | 0.792 |
| mt08aaa010a | m³ | Aigua. (material) | 0.005 | 1.5 | 0.008 |
| mo038 | h | Oficial 1ª pintor. (mà d'obra) | 0.072 | 28.42 | 2.046 |
| mo076 | h | Ajudant pintor. (mà d'obra) | 0.072 | 25.28 | 1.820 |
| % | % | Costos directes complementaris | 2 % | 4.666 | 0.093 |
|  |  | Costos directes |  |  | 4.759 |

Residus:
- col·locació: mt08cal011a Calç aèria hidratada, tipus CL 90-S, segons UNE-EN 459-1, en sacs; factor de residu 0.042

## Recursos

**mt08cal011a** kg Calç aèria hidratada, tipus CL 90-S, segons UNE-EN 459-1, en sacs
Dades tècniques: Cost energètic 5.019 MJ; Emissió de CO2 0.227 kg; Codi LER 17 09 04; Massa de l'element 1 kg; Volum 0.000667 m3
Residus:
- embalatge: re150101 Envasos de paper i cartró. (component de residu); rendiment 0.009 kg; Codi LER 15 01 01; Massa de l'element 1 kg; Volum 0.001333 m3
- embalatge: re170203 Plàstic. (component de residu); rendiment 0.002 kg; Codi LER 17 02 03; Massa de l'element 1 kg; Volum 0.001667 m3

**mt08aaa010a** m³ Aigua
Dades tècniques: Cost energètic 60.000 MJ; Emissió de CO2 30.000 kg
