# Banda protectora

- Propietat de l'arxiu: CYPE Ingenieros S.A.
- Format: FIEBDC-3/2016
- Programa: Generador de preus de la construcció. CYPE Ingenieros, S.A.
- Data: 06/12/2022
- Divisa: EUR
- Costos indirectes: 3 %
- IVA: 21 %

## S Senyalització i equipament

### SD Proteccions decoratives per a interiors

#### SDP Bandes protectores de paraments verticals

**SDP010** m Banda protectora.
Banda protectora de PVC, de 150 mm d'amplada i 3,2 mm de gruix, de color negre, fixada mitjançant adhesiu de poliuretà al parament. Inclús talls i unions.
Inclou: Replanteig. Fixació de la banda al parament vertical.
Criteri d'amidament de projecte: Longitud mesurada a eixos, segons documentació gràfica de Projecte.
Criteri de mesura d'obra: Es mesurarà a eixos, la longitud realment executada segons especificacions de Projecte.

| Codi | Ut | Descripció | Rendiment | Preu | Import |
|---|---|---|---|---|---|
| mt53pdi010be | m | Banda protectora de PVC, de 150 mm d'amplada i 3,2 mm de gruix, de color negre. (material) | 1.05 | 18.9 | 19.845 |
| mt47adc110a | kg | Adhesiu especial de poliuretà bicomponent. (material) | 0.3 | 4.67 | 1.401 |
| mo011 | h | Oficial 1ª muntador. (mà d'obra) | 0.058 | 28.39 | 1.647 |
| mo080 | h | Ajudant muntador. (mà d'obra) | 0.058 | 24.46 | 1.419 |
| % | % | Costos directes complementaris | 2 % | 24.312 | 0.486 |
|  |  | Costos directes |  |  | 24.798 |

Residus:
- col·locació: mt53pdi010be Banda protectora de PVC, de 150 mm d'amplada i 3,2 mm de gruix, de color negre; factor de residu 0.028
- col·locació: mt47adc110a Adhesiu especial de poliuretà bicomponent; factor de residu 0.038685

## Recursos

**mt53pdi010be** m Banda protectora de PVC, de 150 mm d'amplada i 3,2 mm de gruix, de color negre
Dades tècniques: Cost energètic 29.965 MJ; Emissió de CO2 3.284 kg; Codi LER 17 02 03; Massa de l'element 0.67 kg; Volum 0.001117 m3
Residus:
- embalatge: re170203 Plàstic. (component de residu); rendiment 0.003 kg; Codi LER 17 02 03; Massa de l'element 1 kg; Volum 0.001667 m3

**mt47adc110a** kg Adhesiu especial de poliuretà bicomponent
Dades tècniques: Cost energètic 144.471 MJ; Emissió de CO2 7.014 kg; Codi LER 17 09 04; Massa de l'element 1 kg; Volum 0.000667 m3
Residus:
- embalatge: re170203 Plàstic; rendiment 0.003 kg
