# Banda protectora

- Propietat de l'arxiu: CYPE Ingenieros S.A.
- Format: FIEBDC-3/2016
- Programa: Generador de preus de la construcció. CYPE Ingenieros, S.A.
- Data: 06/12/2022
- Divisa: EUR
- Costos indirectes: 3 %
- IVA: 21 %

## S Senyalització i equipament

### SD Proteccions decoratives per a interiors

#### SDP Bandes protectores de paraments verticals

**SDP010** m Banda protectora.
Banda protectora de PVC, de 140 mm d'amplada i 9 mm de gruix, de color groc, fixada mitjançant cargols al parament. Inclús talls i unions.
Inclou: Replanteig dels punts de fixació. Fixació de la banda al parament vertical.
Criteri d'amidament de projecte: Longitud mesurada a eixos, segons documentació gràfica de Projecte.
Criteri de mesura d'obra: Es mesurarà a eixos, la longitud realment executada segons especificacions de Projecte.

| Codi | Ut | Descripció | Rendiment | Preu | Import |
|---|---|---|---|---|---|
| mt53pdi010db | m | Banda protectora de PVC, de 140 mm d'amplada i 9 mm de gruix, de color groc. (material) | 1.05 | 18.6 | 19.530 |
| mt12ppl016 | U | Cargol autoroscant protegit contra l'oxidació. (material) | 4 | 0.04 | 0.160 |
| mo011 | h | Oficial 1ª muntador. (mà d'obra) | 0.058 | 28.39 | 1.647 |
| mo080 | h | Ajudant muntador. (mà d'obra) | 0.058 | 24.46 | 1.419 |
| % | % | Costos directes complementaris | 2 % | 22.756 | 0.455 |
|  |  | Costos directes |  |  | 23.211 |

Residus:
- col·locació: mt53pdi010db Banda protectora de PVC, de 140 mm d'amplada i 9 mm de gruix, de color groc; factor de residu 0.028
- col·locació: mt12ppl016 Cargol autoroscant protegit contra l'oxidació; factor de residu 0.01

## Recursos

**mt53pdi010db** m Banda protectora de PVC, de 140 mm d'amplada i 9 mm de gruix, de color groc
Dades tècniques: Cost energètic 77.798 MJ; Emissió de CO2 8.554 kg; Codi LER 17 02 03; Massa de l'element 1.75 kg; Volum 0.002917 m3
Residus:
- embalatge: re170203 Plàstic. (component de residu); rendiment 0.003 kg; Codi LER 17 02 03; Massa de l'element 1 kg; Volum 0.001667 m3

**mt12ppl016** U Cargol autoroscant protegit contra l'oxidació
Dades tècniques: Cost energètic 0.062 MJ; Emissió de CO2 0.010 kg; Codi LER 17 04 05; Massa de l'element 0.0013 kg
Residus:
- embalatge: re150101 Envasos de paper i cartró. (component de residu); rendiment 0.001 kg; Codi LER 15 01 01; Massa de l'element 1 kg; Volum 0.001333 m3
