# Pericó de connexió elèctrica

- Propietat de l'arxiu: CYPE Ingenieros S.A.
- Format: FIEBDC-3/2016
- Programa: Generador de preus de la construcció. CYPE Ingenieros, S.A.
- Data: 13/06/2024
- Divisa: EUR
- Costos indirectes: 3 %
- IVA: 21 %

## U Urbanització interior de la parcel·la

### UI Il·luminació exterior

#### UIA Pericons

**UIA010** U Pericó de connexió elèctrica.
Pericó de connexió elèctrica, prefabricat de formigó, sense fons, registrable, de 80x80x110 cm de mesures interiors, amb parets rebaixades per a l'entrada de tubs, capaç de suportar una càrrega de 400 kN, amb marc d'acer galvanitzat i tapa de formigó armat alleugerit, de 89,5x88,5 cm, per a pericó de connexió elèctrica, capaç de suportar una càrrega de 125 kN; prèvia excavació amb mitjans manuals i posterior reomplert de l'extradós amb material granular.
Inclou: Replanteig. Excavació amb mitjans manuals. Eliminació de les terres soltes del fons de l'excavació. Col·locació de l'arqueta prefabricada. Execució de forats per a connexionat de tubs. Connexionat dels tubs al pericó. Col·locació de la tapa i els accessoris. Reblert de l'extradós.
Criteri d'amidament de projecte: Nombre d'unitats previstes, segons documentació gràfica de Projecte.
Criteri de mesura d'obra: Es mesurarà el nombre d'unitats realment executades segons especificacions de Projecte.

| Codi | Ut | Descripció | Rendiment | Preu | Import |
|---|---|---|---|---|---|
| mt35arg100g | U | Pericó de connexió elèctrica, prefabricat de formigó, sense fons, registrable, de 80x80x110 cm de mesures interiors, amb parets rebaixades per a l'entrada de tubs, capaç de suportar una càrrega de 400 kN. (material) | 1 | 105.48 | 105.480 |
| mt35arg105e | U | Marc d'acer galvanitzat i tapa de formigó armat alleugerit, de 89,5x88,5 cm, per a pericó de connexió elèctrica, capaç de suportar una càrrega de 125 kN. (material) | 1 | 112.32 | 112.320 |
| mt01arr010a | t | Grava de pedrera, de 19 a 25 mm de diàmetre. (material) | 1.738 | 11.5 | 19.987 |
| mo020 | h | Oficial 1ª construcció. (mà d'obra) | 0.599 | 28.42 | 17.024 |
| mo077 | h | Ajudant construcció. (mà d'obra) | 4.023 | 25.28 | 101.701 |
| % | % | Costos directes complementaris | 2 % | 356.512 | 7.130 |
|  |  | Costos directes |  |  | 363.642 |

Residus:
- col·locació: mt01arr010a Grava de pedrera, de 19 a 25 mm de diàmetre; factor de residu 0.00686426
- excavació: ruo170504 Terra i pedres diferents de les especificades en el codi 17 05 03. (component de residu); rendiment 3055.25 kg; Codi LER 17 05 04; Massa de l'element 1 kg; Volum 0.000625 m3

## Recursos

**mt01arr010a** t Grava de pedrera, de 19 a 25 mm de diàmetre
Dades tècniques: Cost energètic 75.000 MJ; Emissió de CO2 4.000 kg; Codi LER 01 04 08; Massa de l'element 1000 kg; Volum 0.666667 m3
