# Demolició de columna de pedra picada de 1601 a 2500 cm² de secció, amb mitjans manuals i càrrega manual sobre camió o contenidor

- Propietat de l'arxiu: CYPE INGENIEROS, S.A.
- Format: FIEBDC-3/2002
- Divisa: EUR
- Costos indirectes: 3.00 %
- IVA: 21.00 %

## D Demolicions

### DE Estructures

#### DEC Pedreria

**DEC030** m Demolició de columna de pedra picada de 1601 a 2500 cm² de secció, amb mitjans manuals i càrrega manual sobre camió o contenidor.
Demolició de columna de pedra picada de 1601 a 2500 cm² de secció, amb mitjans manuals i càrrega manual sobre camió o contenidor.
Inclou: Demolició de l'element. Fragmentació dels enderrocs en peces manejables. Retirada i arreplegat de enderrocs. Neteja de les restes de l'obra. Càrrega manual d'enderrocs sobre camió o contenidor.
Criteri d'amidament de projecte: Longitud mesurada segons documentació gràfica de Projecte.
Criteri de mesura d'obra: S'amidarà la longitud realment enderrocada segons especificacions de Projecte.

| Codi | Ut | Descripció | Rendiment | Preu | Import |
|---|---|---|---|---|---|
| mo112 | h | Peó especialitzat construcció. (mà d'obra) | 6.471 | 21.15 | 136.86 |
| mo113 | h | Peó ordinari construcció. (mà d'obra) | 6.471 | 20.46 | 132.40 |
| % | % | Costos directes complementaris | 2 % | 269.26 | 5.39 |
|  |  | Costos directes |  |  | 274.65 |
