# Desmuntatge per a la seva reutilització de columna de pedra picada de fins a 1600 cm² de secció, amb mitjans manuals i càrrega manual sobre camió o contenidor

- Propietat de l'arxiu: CYPE INGENIEROS, S.A.
- Format: FIEBDC-3/2002
- Divisa: EUR
- Costos indirectes: 3.00 %
- IVA: 21.00 %

## D Demolicions

### DE Estructures

#### DEC Pedreria

**DEC030** m Desmuntatge per a la seva reutilització de columna de pedra picada de fins a 1600 cm² de secció, amb mitjans manuals i càrrega manual sobre camió o contenidor.
Desmuntatge per a la seva reutilització de columna de pedra picada de fins a 1600 cm² de secció, amb mitjans manuals i càrrega manual sobre camió o contenidor.
Inclou: Desmuntatge de l'element, amb apuntalament si fos necessari. Classificació i etiquetatge. Aplec dels materials a reutilitzar. Càrrega manual del material a reutilitzar sobre camió. Retirada i aplec de les restes d'obra. Neteja de les restes de l'obra. Càrrega manual de les restes d'obra sobre camió o contenidor.
Criteri d'amidament de projecte: Longitud mesurada segons documentació gràfica de Projecte.
Criteri de mesura d'obra: S'amidarà la longitud realment desmuntada segons especificacions de Projecte.
Criteri de valoració econòmica: El preu inclou el desmuntatge dels elements de fixació.

| Codi | Ut | Descripció | Rendiment | Preu | Import |
|---|---|---|---|---|---|
| mo112 | h | Peó especialitzat construcció. (mà d'obra) | 7.945 | 21.15 | 168.04 |
| mo113 | h | Peó ordinari construcció. (mà d'obra) | 7.945 | 20.46 | 162.55 |
| % | % | Costos directes complementaris | 2 % | 330.59 | 6.61 |
|  |  | Costos directes |  |  | 337.20 |
