# Desmuntatge de porta de garatge enrotllable de fins a 5 m² de superfície, amb mitjans manuals i càrrega manual d'enderrocs sobre camió o contenidor

- Propietat de l'arxiu: CYPE INGENIEROS, S.A.
- Format: FIEBDC-3/2002
- Divisa: EUR
- Costos indirectes: 3.00 %
- IVA: 21.00 %

## D Demolicions

### DF Façanes

#### DFD Defenses en exteriors

**DFD050** Ut Desmuntatge de porta de garatge enrotllable de fins a 5 m² de superfície, amb mitjans manuals i càrrega manual d'enderrocs sobre camió o contenidor.
Desmuntatge de porta de garatge enrotllable de fins a 5 m² de superfície, mecanismes i accessoris, amb mitjans manuals, sense deteriorar els elements constructius als quals està subjecta. Fins i tot p/p de neteja, aplec, retirada i càrrega manual d'enderrocs sobre camió o contenidor.
Inclou: Desmuntatge dels elements. Fragmentació dels enderrocs en peces manejables. Retirada i apilament del material desmuntat. Neteja de les restes de l'obra. Càrrega del material desmuntat i les restes d'obra sobre camió o contenidor.
Criteri d'amidament de projecte: Nombre d'unitats previstes, segons documentació gràfica de Projecte.
Criteri de mesura d'obra: S'amidarà el nombre d'unitats realment desmuntades segons especificacions de Projecte.

| Codi | Ut | Descripció | Rendiment | Preu | Import |
|---|---|---|---|---|---|
| mo017 | h | Oficial 1ª serraller. (mà d'obra) | 0.556 | 23.67 | 13.16 |
| mo057 | h | Ajudant serraller. (mà d'obra) | 0.556 | 20.76 | 11.54 |
| mo111 | h | Peó ordinari construcció. (mà d'obra) | 0.309 | 19.47 | 6.02 |
| % | % | Costos directes complementaris | 2 % | 30.72 | 0.61 |
|  |  | Costos directes |  |  | 31.33 |
