# Retirada de panell o flassada d'aïllant, en façana o mitgera, amb una de les fulles prèviament demolida, amb mitjans manuals i càrrega manual d'enderrocs sobre camió o contenidor

- Propietat de l'arxiu: CYPE INGENIEROS, S.A.
- Format: FIEBDC-3/2002
- Divisa: EUR
- Costos indirectes: 3.00 %
- IVA: 21.00 %

## D Demolicions

### DF Façanes

#### DFN Aïllaments

**DFN010** m² Retirada de panell o flassada d'aïllant, en façana o mitgera, amb una de les fulles prèviament demolida, amb mitjans manuals i càrrega manual d'enderrocs sobre camió o contenidor.
Retirada de panell o flassada d'aïllant, en façana o mitgera, amb una de les fulles prèviament demolida, amb mitjans manuals, sense afectar a l'estabilitat dels elements constructius continus. Fins i tot p/p de neteja, apilament, retirada i càrrega manual d'enderrocs sobre camió o contenidor.
Inclou: Retirada manual dels elements. Neteja de les restes de l'obra. Càrrega del material desmuntat i les restes d'obra sobre camió o contenidor.
Criteri d'amidament de projecte: Superfície mesurada segons documentació gràfica de Projecte.
Criteri de mesura d'obra: S'amidarà la superfície realment desmuntada segons especificacions de Projecte.

| Codi | Ut | Descripció | Rendiment | Preu | Import |
|---|---|---|---|---|---|
| mo111 | h | Peó ordinari construcció. (mà d'obra) | 0.049 | 19.47 | 0.95 |
| % | % | Costos directes complementaris | 2 % | 0.95 | 0.02 |
|  |  | Costos directes |  |  | 0.97 |
