# Arrencada de cavalló de formigó polímer per a cobriment de murs, amb mitjans manuals, i càrrega manual de runa sobre camió o contenidor

- Propietat de l'arxiu: CYPE INGENIEROS, S.A.
- Format: FIEBDC-3/2002
- Divisa: EUR
- Costos indirectes: 3.00 %
- IVA: 21.00 %

## D Demolicions

### DF Façanes

#### DFR Acabaments d'exteriors

**DFR010** m Arrencada de cavalló de formigó polímer per a cobriment de murs, amb mitjans manuals, i càrrega manual de runa sobre camió o contenidor.
Arrencada de cavalló per a cobriment de murs, formada per peces de formigó polímer, amb mitjans manuals, sense deteriorar els elements constructius contigus. Fins i tot p/p de neteja, aplec, retirada i càrrega manual de runa sobre camió o contenidor.
Inclou: Arrancada dels elements. Retirada i aplec del material arrencat. Neteja de les restes de l'obra. Càrrega del material arrencat i les restes d'obra sobre camió o contenidor.
Criteri d'amidament de projecte: Longitud mesurada segons documentació gràfica de Projecte.
Criteri de mesura d'obra: S'amidarà la longitud realment enderrocada segons especificacions de Projecte.

| Codi | Ut | Descripció | Rendiment | Preu | Import |
|---|---|---|---|---|---|
| mo111 | h | Peó ordinari construcció. (mà d'obra) | 0.294 | 19.47 | 5.72 |
| % | % | Costos directes complementaris | 2 % | 5.72 | 0.11 |
|  |  | Costos directes |  |  | 5.83 |
