# Desmuntatge d'unitat interior de sistema d'aire condicionat

- Propietat de l'arxiu: CYPE INGENIEROS, S.A.
- Format: FIEBDC-3/2002
- Divisa: EUR
- Costos indirectes: 3.00 %
- IVA: 21.00 %

## D Demolicions

### DI Instal·lacions

#### DIC Calefacció, climatització i A.C.S.

**DIC030** U Desmuntatge d'unitat interior de sistema d'aire condicionat, de terra, de 50 kg de pes màxim, amb mitjans manuals, i recuperació del material per a la seva posterior ubicació en altre emplaçament, i càrrega manual sobre camió o contenidor.
Desmuntatge d'unitat interior de sistema d'aire condicionat, de terra, de 50 kg de pes màxim, amb mitjans manuals, i recuperació del material per a la seva posterior ubicació en altre emplaçament, i càrrega manual sobre camió o contenidor.
Inclou: Desmuntatge de l'element. Obturació de les conduccions connectades a l'element. Classificació i etiquetatge. Aplec dels materials a reutilitzar. Càrrega manual del material a reutilitzar sobre camió. Retirada i aplec de les restes d'obra. Neteja de les restes de l'obra. Càrrega manual de les restes d'obra sobre camió o contenidor.
Criteri d'amidament de projecte: Nombre d'unitats previstes, segons documentació gràfica de Projecte.
Criteri de mesura d'obra: S'amidarà el nombre d'unitats realment desmuntades segons especificacions de Projecte.
Criteri de valoració econòmica: El preu inclou el desmuntatge dels accessoris i dels suports de fixació i l'obturació de les conduccions connectades a l'element.

| Codi | Ut | Descripció | Rendiment | Preu | Import |
|---|---|---|---|---|---|
| mo004 | h | Oficial 1ª calefactor. (mà d'obra) | 2.721 | 25.32 | 68.90 |
| mo103 | h | Ajudant calefactor. (mà d'obra) | 2.721 | 21.72 | 59.10 |
| mo113 | h | Peó ordinari construcció. (mà d'obra) | 0.850 | 20.46 | 17.39 |
| % | % | Costos directes complementaris | 2 % | 145.39 | 2.91 |
|  |  | Costos directes |  |  | 148.30 |
