# Desmuntatge de reixeta de distribució d'aire, de 200 mm de longitud màxima, amb plènum de connexió, amb mitjans manuals, i càrrega manual sobre camió o contenidor

- Propietat de l'arxiu: CYPE INGENIEROS, S.A.
- Format: FIEBDC-3/2002
- Divisa: EUR
- Costos indirectes: 3.00 %
- IVA: 21.00 %

## D Demolicions

### DI Instal·lacions

#### DIC Calefacció, climatització i A.C.S.

**DIC125** U Desmuntatge de reixeta de distribució d'aire, de 200 mm de longitud màxima, amb plènum de connexió, amb mitjans manuals, i càrrega manual sobre camió o contenidor.
Desmuntatge de reixeta de distribució d'aire, de 200 mm de longitud màxima, amb plènum de connexió, amb mitjans manuals, i càrrega manual sobre camió o contenidor.
Inclou: Desmuntatge de l'element. Desmuntatge del plènum de connexió a tub flexible. Retirada i apilament del material desmuntat. Neteja de les restes de l'obra. Càrrega manual del material desmuntat i restes de l'obra sobre camió o contenidor.
Criteri d'amidament de projecte: Nombre d'unitats previstes, segons documentació gràfica de Projecte.
Criteri de mesura d'obra: S'amidarà el nombre d'unitats realment desmuntades segons especificacions de Projecte.
Criteri de valoració econòmica: El preu inclou el desmuntatge dels accessoris i dels elements de fixació.

| Codi | Ut | Descripció | Rendiment | Preu | Import |
|---|---|---|---|---|---|
| mo011 | h | Oficial 1ª muntador. (mà d'obra) | 0.354 | 25.32 | 8.96 |
| mo080 | h | Ajudant muntador. (mà d'obra) | 0.354 | 21.75 | 7.70 |
| % | % | Costos directes complementaris | 2 % | 16.66 | 0.33 |
|  |  | Costos directes |  |  | 16.99 |
