# Aixecat de fusteria de fusta d'armari de paret, cèrcols o bastiments de base, tapetes, tapajuntes, fulles i ferramenta, amb mitjans manuals, i càrrega d'enderrocs sobre camió o contenidor

- Propietat de l'arxiu: CYPE INGENIEROS, S.A.
- Format: FIEBDC-3/2002
- Divisa: EUR
- Costos indirectes: 3.00 %
- IVA: 21.00 %

## D Demolicions

### DP Particions i extrasdossats

#### DPA Armari de paret

**DPA010** m² Aixecat de fusteria de fusta d'armari de paret, cèrcols o bastiments de base, tapetes, tapajuntes, fulles i ferramenta, amb mitjans manuals, i càrrega d'enderrocs sobre camió o contenidor.
Aixecat de fusteria de fusta d'armari de paret, cèrcols o bastiments de base, tapetes, tapajuntes, fulles i ferramenta, sense deteriorar el parament al que està subjecte. Fins i tot p/p de neteja, aplec, retirada i càrrega manual de runa sobre camió o contenidor.
Inclou: Desmuntatge dels elements. Retirada i apilament del material desmuntat. Neteja de les restes de l'obra. Càrrega del material desmuntat i les restes d'obra sobre camió o contenidor.
Criteri d'amidament de projecte: Superfície mesurada segons documentació gràfica de Projecte.
Criteri de mesura d'obra: S'amidarà la superfície realment desmuntada segons especificacions de Projecte.

| Codi | Ut | Descripció | Rendiment | Preu | Import |
|---|---|---|---|---|---|
| mo111 | h | Peó ordinari construcció. (mà d'obra) | 0.284 | 19.47 | 5.53 |
| mo110 | h | Peó especialitzat construcció. (mà d'obra) | 0.284 | 20.15 | 5.72 |
| % | % | Costos directes complementaris | 2 % | 11.25 | 0.23 |
|  |  | Costos directes |  |  | 11.48 |
