# Desmuntatge de fulla d'armari de paret de fusteria de fusta, amb mitjans manuals, aplec del material desmuntat i posterior muntatge

- Propietat de l'arxiu: CYPE INGENIEROS, S.A.
- Format: FIEBDC-3/2002
- Divisa: EUR
- Costos indirectes: 3.00 %
- IVA: 21.00 %

## D Demolicions

### DP Particions i extrasdossats

#### DPA Armari de paret

**DPA020** Ut Desmuntatge de fulla d'armari de paret de fusteria de fusta, amb mitjans manuals, aplec del material desmuntat i posterior muntatge.
Desmuntatge de fulla d'armari de paret de fusteria de fusta, amb mitjans manuals i recuperació del material per al seu posterior muntatge en el mateix emplaçament. Fins i tot p/p d'aplec i protecció del material desmuntat en obra fins al seu posterior muntatge, neteja, aplec, retirada i càrrega manual d'enderrocs sobre camió o contenidor. Totalment muntada.
Inclou: Desmuntatge dels elements. Aplec i protecció en obra del material que es vagi a tornar a muntar. Muntatge dels elements. Neteja de les restes de l'obra.
Criteri d'amidament de projecte: Nombre d'unitats previstes, segons documentació gràfica de Projecte.
Criteri de mesura d'obra: Es mesurarà el nombre d'unitats realment desmuntades i reposades segons especificacions de Projecte.

| Codi | Ut | Descripció | Rendiment | Preu | Import |
|---|---|---|---|---|---|
| mo016 | h | Oficial 1ª fuster. (mà d'obra) | 0.320 | 23.72 | 7.59 |
| mo056 | h | Ajudant fuster. (mà d'obra) | 0.320 | 20.84 | 6.67 |
| % | % | Costos directes complementaris | 2 % | 14.26 | 0.29 |
|  |  | Costos directes |  |  | 14.55 |
