# Aixecat de fusteria de fusta de porta cuirassada d'entrada a habitatge

- Propietat de l'arxiu: CYPE INGENIEROS, S.A.
- Format: FIEBDC-3/2002
- Divisa: EUR
- Costos indirectes: 3.00 %
- IVA: 21.00 %

## D Demolicions

### DP Particions i extrasdossats

#### DPE Portes d'entrada a l'habitatge

**DPE010** m² Aixecat de fusteria de fusta de porta cuirassada d'entrada a habitatge, cèrcols o bastiments de base, galzes, tapajuntes, fulla i ferramenta de penjar, de tancament i de seguretat, amb mitjans manuals, i càrrega manual d'enderrocs sobre camió o contenidor.
Aixecat de fusteria de fusta de porta cuirassada d'entrada a habitatge, cèrcols o bastiments de base, galzes, tapajuntes, fulla i ferramenta de penjar, de tancament i de seguretat, amb mitjans manuals, sense deteriorar el parament al que està subjecta. Fins i tot p/p de neteja, aplec, retirada i càrrega manual de runa sobre camió o contenidor.
Inclou: Desmuntatge dels elements. Retirada i apilament del material desmuntat. Neteja de les restes de l'obra. Càrrega del material desmuntat i les restes d'obra sobre camió o contenidor.
Criteri d'amidament de projecte: Superfície mesurada segons documentació gràfica de Projecte.
Criteri de mesura d'obra: S'amidarà la superfície realment desmuntada segons especificacions de Projecte.

| Codi | Ut | Descripció | Rendiment | Preu | Import |
|---|---|---|---|---|---|
| mo111 | h | Peó ordinari construcció. (mà d'obra) | 0.507 | 19.47 | 9.87 |
| mo110 | h | Peó especialitzat construcció. (mà d'obra) | 0.507 | 20.15 | 10.22 |
| % | % | Costos directes complementaris | 2 % | 20.09 | 0.40 |
|  |  | Costos directes |  |  | 20.49 |
