# Desmuntatge de ferramenta de tancament en porta interior de pas de fusteria metàl·lica, amb mitjans manuals i càrrega manual del material desmuntat sobre camió o contenidor

- Propietat de l'arxiu: CYPE INGENIEROS, S.A.
- Format: FIEBDC-3/2002
- Divisa: EUR
- Costos indirectes: 3.00 %
- IVA: 21.00 %

## D Demolicions

### DP Particions i extrasdossats

#### DPP Portes de pas interiors

**DPP030** Ut Desmuntatge de ferramenta de tancament en porta interior de pas de fusteria metàl·lica, amb mitjans manuals i càrrega manual del material desmuntat sobre camió o contenidor.
Desmuntatge de ferramenta de tancament en porta interior de pas de fusteria metàl·lica, amb mitjans manuals. Fins i tot p/p de neteja, aplec, retirada i càrrega manual del material desmuntat sobre camió o contenidor.
Inclou: Desmuntatge dels elements. Retirada i apilament del material desmuntat. Neteja de les restes de l'obra. Càrrega del material desmuntat sobre camió o contenidor.
Criteri d'amidament de projecte: Nombre d'unitats previstes, segons documentació gràfica de Projecte.
Criteri de mesura d'obra: S'amidarà el nombre d'unitats realment desmuntades segons especificacions de Projecte.

| Codi | Ut | Descripció | Rendiment | Preu | Import |
|---|---|---|---|---|---|
| mo057 | h | Ajudant serraller. (mà d'obra) | 0.142 | 20.76 | 2.95 |
| % | % | Costos directes complementaris | 2 % | 2.95 | 0.06 |
|  |  | Costos directes |  |  | 3.01 |
