# Desmuntatge de ferramenta de tancament en porta interior de pas de fusteria metàl·lica, amb mitjans manuals, aplec del material desmuntat i posterior muntatge

- Propietat de l'arxiu: CYPE INGENIEROS, S.A.
- Format: FIEBDC-3/2002
- Divisa: EUR
- Costos indirectes: 3.00 %
- IVA: 21.00 %

## D Demolicions

### DP Particions i extrasdossats

#### DPP Portes de pas interiors

**DPP030** Ut Desmuntatge de ferramenta de tancament en porta interior de pas de fusteria metàl·lica, amb mitjans manuals, aplec del material desmuntat i posterior muntatge.
Desmuntatge de ferramenta de tancament en porta interior de pas de fusteria metàl·lica, amb mitjans manuals i recuperació del material per al seu posterior muntatge en el mateix emplaçament. Fins i tot p/p d'aplec i protecció del material desmuntat en obra fins al seu posterior muntatge, neteja, aplec, retirada i càrrega manual d'enderrocs sobre camió o contenidor. Totalment muntats.
Inclou: Desmuntatge dels elements. Aplec i protecció en obra del material que es vagi a tornar a muntar. Muntatge dels elements. Neteja de les restes de l'obra.
Criteri d'amidament de projecte: Nombre d'unitats previstes, segons documentació gràfica de Projecte.
Criteri de mesura d'obra: Es mesurarà el nombre d'unitats realment desmuntades i reposades segons especificacions de Projecte.

| Codi | Ut | Descripció | Rendiment | Preu | Import |
|---|---|---|---|---|---|
| mo057 | h | Ajudant serraller. (mà d'obra) | 0.260 | 20.76 | 5.40 |
| % | % | Costos directes complementaris | 2 % | 5.40 | 0.11 |
|  |  | Costos directes |  |  | 5.51 |
