# Demolició del folrat de bigues metàl·liques despenjades, constituït per fàbrica de maó ceràmic i revestiments, amb mitjans manuals, i càrrega manual d'enderrocs sobre camió o contenidor

- Propietat de l'arxiu: CYPE INGENIEROS, S.A.
- Format: FIEBDC-3/2002
- Divisa: EUR
- Costos indirectes: 3.00 %
- IVA: 21.00 %

## D Demolicions

### DP Particions i extrasdossats

#### DPR Acabaments

**DPR020** m² Demolició del folrat de bigues metàl·liques despenjades, constituït per fàbrica de maó ceràmic i revestiments, amb mitjans manuals, i càrrega manual d'enderrocs sobre camió o contenidor.
Demolició del folrat de bigues metàl·liques despenjades, constituït per fàbrica de maó ceràmic i revestiments, amb mitjans manuals. Fins i tot p/p de neteja, aplec, retirada i càrrega manual de runa sobre camió o contenidor.
Inclou: Demolició del folrat. Retirada i arreplegat de enderrocs. Neteja de les restes de l'obra. Càrrega manual de deixalles sobre camió o contenidor.
Criteri d'amidament de projecte: Superfície mesurada segons documentació gràfica de Projecte.
Criteri de mesura d'obra: S'amidarà la superfície realment enderrocada segons especificacions de Projecte.

| Codi | Ut | Descripció | Rendiment | Preu | Import |
|---|---|---|---|---|---|
| op00amo010 |  | Mola o radial. | 1.000 | 0.00 | 0.00 |
| mo111 | h | Peó ordinari construcció. (mà d'obra) | 0.213 | 19.47 | 4.15 |
| % | % | Costos directes complementaris | 2 % | 4.15 | 0.08 |
|  |  | Costos directes |  |  | 4.23 |
