# Obertura de buit en extradossat directe d'una placa de guix laminat

- Propietat de l'arxiu: CYPE INGENIEROS, S.A.
- Format: FIEBDC-3/2002
- Divisa: EUR
- Costos indirectes: 3.00 %
- IVA: 21.00 %

## D Demolicions

### DP Particions i extrasdossats

#### DPW Extradossats

**DPW011** m² Obertura de buit en extradossat directe d'una placa de guix laminat, adossat a parament vertical interior amb pasta de material d'unió, amb mitjans manuals, i càrrega manual d'enderrocs sobre camió o contenidor.
Obertura de buit en extradossat directe d'una placa de guix laminat (15 mm), adossat a parament vertical interior amb pasta de material d'unió, de 30 mm de gruix total, amb mitjans manuals, sense incloure muntatge i desmuntatge de l'estintolament del buit ni la col·locació de llindes, ni afectar a l'estabilitat de la partició o dels elements constructius contigus. Fins i tot p/p de tall previ amb mola angular equipada amb disc de tall, demolició dels seus revestiments (enrajolats, etc.), neteja, aplec, retirada i càrrega manual de runa sobre camió o contenidor.
Inclou: Replanteig del buit en el parament. Tall previ del contorn del forat. Demolició del extradossat directe i els seus revestiments. Fragmentació dels enderrocs en peces manejables. Retirada i arreplegat de enderrocs. Neteja de les restes de l'obra. Càrrega d'enderrocs sobre camió o contenidor.
Criteri d'amidament de projecte: Superfície mesurada segons documentació gràfica de Projecte.
Criteri de mesura d'obra: S'amidarà la superfície realment enderrocada segons especificacions de Projecte.

| Codi | Ut | Descripció | Rendiment | Preu | Import |
|---|---|---|---|---|---|
| op00amo010 |  | Mola o radial. | 1.000 | 0.00 | 0.00 |
| mo111 | h | Peó ordinari construcció. (mà d'obra) | 0.436 | 19.47 | 8.49 |
| % | % | Costos directes complementaris | 2 % | 8.49 | 0.17 |
|  |  | Costos directes |  |  | 8.66 |
