# Desmuntatge d'esglaó metàl·lic en escala metàl·lica

- Propietat de l'arxiu: CYPE INGENIEROS, S.A.
- Format: FIEBDC-3/2002
- Divisa: EUR
- Costos indirectes: 3.00 %
- IVA: 21.00 %

## D Demolicions

### DR Revestiments i extradossats

#### DRE Escales

**DRE020** m Desmuntatge d'esglaó metàl·lic en escala metàl·lica, amb equip de oxitall, sense afectar a l'estabilitat estructural i deixant-la preparada per a rebre un nou esglaó, i càrrega manual sobre camió o contenidor.
Desmuntatge d'esglaó metàl·lic en escala metàl·lica, amb equip de oxitall, sense afectar a l'estabilitat estructural i deixant-la preparada per a rebre un nou esglaó, i càrrega manual sobre camió o contenidor.
Inclou: Demolició de l'element. Fragmentació dels enderrocs en peces manejables. Retirada i arreplegat de enderrocs. Neteja de les restes de l'obra. Càrrega manual d'enderrocs sobre camió o contenidor.
Criteri d'amidament de projecte: Longitud mesurada segons documentació gràfica de Projecte.
Criteri de mesura d'obra: S'amidarà la longitud realment desmuntada segons especificacions de Projecte.

| Codi | Ut | Descripció | Rendiment | Preu | Import |
|---|---|---|---|---|---|
| mq08sol010 | h | Equip d'oxitall, amb acetilè com combustible i oxigen com comburent. (maquinària) | 0.116 | 7.37 | 0.85 |
| mo019 | h | Oficial 1ª soldador. (mà d'obra) | 0.143 | 24.89 | 3.56 |
| mo113 | h | Peó ordinari construcció. (mà d'obra) | 0.143 | 20.46 | 2.93 |
| % | % | Costos directes complementaris | 2 % | 7.34 | 0.15 |
|  |  | Costos directes |  |  | 7.49 |
