# Aixecat amb recuperació del material d'entornpeu ceràmic i picat del material d'unió adherit a la seva superfície, amb mitjans manuals

- Propietat de l'arxiu: CYPE INGENIEROS, S.A.
- Format: FIEBDC-3/2002
- Divisa: EUR
- Costos indirectes: 3.00 %
- IVA: 21.00 %

## D Demolicions

### DR Revestiments

#### DRS Terres i paviments

**DRS021** m Aixecat amb recuperació del material d'entornpeu ceràmic i picat del material d'unió adherit a la seva superfície, amb mitjans manuals.
Aixecat d'entornpeu ceràmic i picat del material d'unió adherit a la seva superfície, amb mitjans manuals i recuperació del material per a la seva posterior reutilització, sense deteriorar els elements constructius contigus. Fins i tot p/p de neteja, apilament, retirada i càrrega manual d'enderrocs sobre camió o contenidor.
Inclou: Aixecat manual dels elements. Eliminació del material adherit al revers de l'entornpeu. Aplec dels materials a reutilitzar. Retirada i arreplegat de enderrocs. Neteja de les restes de l'obra. Càrrega d'enderrocs sobre camió o contenidor.
Criteri d'amidament de projecte: Longitud mesurada segons documentació gràfica de Projecte.
Criteri de mesura d'obra: S'amidarà la longitud realment desmuntada segons especificacions de Projecte.

| Codi | Ut | Descripció | Rendiment | Preu | Import |
|---|---|---|---|---|---|
| mo111 | h | Peó ordinari construcció. (mà d'obra) | 0.106 | 19.47 | 2.06 |
| % | % | Costos directes complementaris | 2 % | 2.06 | 0.04 |
|  |  | Costos directes |  |  | 2.10 |
