# Sistema FK "CERÁMICA MAYOR - TEMPIO" de revestiment per a façana ventilada

- Propietat de l'arxiu: CYPE INGENIEROS, S.A.
- Format: FIEBDC-3/2002
- Divisa: EUR
- Costos indirectes: 3.00 %
- IVA: 21.00 %

## F Façanes i particions

### FA Façanes ventilades

#### FAE Sistemes de plaques de ceràmica extrudida

**FAE020** m² Sistema FK "CERÁMICA MAYOR - TEMPIO" de revestiment per a façana ventilada, de 1,6 cm d'espessor, format per placa ceràmica extrudida alveolar, lleugera, FK-16 "CERÁMICA MAYOR - TEMPIO", de 300 mm d'altura, de 500 a 700 mm de longitud i 16 mm de gruix, color Blanco W2-07, gamma de colors naturals, amb subestructura suport composta de perfils verticals en T, perfils horitzontals per a sustentació, molls i mènsules per retenció dels perfils verticals subjectes mitjançant ancoratges i cargols.
Subministrament i muntatge de sistema FK "CERÁMICA MAYOR - TEMPIO" de revestiment per a façana ventilada, de 1,6 cm d'espessor, amb DITE núm. 13/0166, format per placa ceràmica extrudida alveolar, lleugera, FK-16 "CERÁMICA MAYOR - TEMPIO", de 300 mm d'altura, de 500 a 700 mm de longitud i 16 mm de gruix, color Blanco W2-07, gamma de colors naturals, realitzada amb junts horitzontals encadellades, per a ocultació de la subestructura, amb subestructura suport composta de perfils verticals en T, perfils horitzontals per a sustentació, molls i mènsules per retenció dels perfils verticals subjectes mitjançant ancoratges i cargols. Inclús p/p de revestiment de llindes, escopidors, brancals i queixals, junts, execució de trobades i peces especials.
Inclou: Preparació dels elements de subjecció incorporats prèviament a l'obra. Replanteig dels eixos verticals i horitzontals de les juntes. Fixació dels ancoratges al parament suport. Realització de tots els treballs necessaris per a la resolució dels buits. Alineació, aplomat i anivellament del revestiment ceràmic. Fixació definitiva de les peces a la subestructura suport. Neteja final del parament.
Criteri d'amidament de projecte: Superfície mesurada segons documentació gràfica de Projecte, sense duplicar cantonades ni encontres, deduint tots els buits.
Criteri de mesura d'obra: Es mesurarà la superfície realment executada segons especificacions de Projecte, sense duplicar cantonades ni encontres, deduint tots els buits.

| Codi | Ut | Descripció | Rendiment | Preu | Import |
|---|---|---|---|---|---|
| mt12pcm010aaa | m² | Placa ceràmica extrudida alveolar, lleugera, FK-16 "CERÁMICA MAYOR - TEMPIO", de 300 mm d'altura, de 500 a 700 mm de longitud i 16 mm de gruix, color Blanco W2-07, gamma de colors naturals, realitzada amb junts horitzontals encadellades, per a ocultació de la subestructura. (material) | 1.050 | 30.00 | 31.50 |
| mt12pcm015c | m² | Subestructura suport, sistema FK "CERÁMICA MAYOR - TEMPIO", composta de perfils verticals en T, perfils horitzontals per a sustentació, adhesiu de muntatge i mènsules per retenció dels perfils verticals subjectes mitjançant ancoratges i cargols. (material) | 1.000 | 24.25 | 24.25 |
| op00ato010 |  | Tornavís. | 1.000 | 0.00 | 0.00 |
| mo052 | h | Oficial 1ª muntador de sistemes de façanes prefabricades. (mà d'obra) | 1.199 | 24.08 | 28.87 |
| mo099 | h | Ajudant muntador de sistemes de façanes prefabricades. (mà d'obra) | 1.199 | 20.68 | 24.80 |
| % | % | Costos directes complementaris | 3 % | 109.42 | 3.28 |
|  |  | Costos directes |  |  | 112.70 |
