# Sistema "IRIDESCENT" de revestiment per a façana ventilada

- Propietat de l'arxiu: CYPE INGENIEROS, S.A.
- Format: FIEBDC-3/2002
- Divisa: EUR
- Costos indirectes: 3.00 %
- IVA: 21.00 %

## F Façanes i particions

### FA Façanes ventilades

#### FAG Sistemes de plaques de gres porcellànic

**FAG030** m² Sistema "IRIDESCENT" de revestiment per a façana ventilada, de 10 mm de gruix, amb rajoles de gres porcellànic, "IRIDESCENT", de 300x600 mm i 10 mm de gruix, color nacre, col·locades amb junta correguda i grapa vista.
Subministrament i muntatge de sistema "IRIDESCENT" de revestiment per a façana ventilada, de 10 mm de gruix, amb rajoles de gres porcellànic, "IRIDESCENT", de 300x600 mm i 10 mm de gruix, color nacre, col·locades amb junta correguda i grapa vista, capacitat d'absorció d'aigua E<0,5% (gres porcellànic), grup BIa, segons UNE-EN 14411; resistència a flexió major de 35 N/mm², segons UNE-EN ISO 10545-4; resistent a l'abrasió superficial, segons UNE-EN ISO 10545-7; resistent a clivellar-se, segons UNE-EN ISO 10545-11; resistent a la gelada, segons UNE-EN ISO 10545-12; resistent a agents químics, segons UNE-EN ISO 10545-13; resistent a les taques, segons UNE-EN ISO 10545-14, inclús p/p de subestructura suport composta de perfils verticals, mènsules de sustentació, mènsules de retenció i cargolam, formació de llindes, escopidors, brancals i queixals, junts, execució de trobades i peces especials.
Inclou: Preparació dels elements de subjecció incorporats prèviament a l'obra. Replanteig dels eixos verticals i horitzontals de les juntes. Fixació dels ancoratges al parament suport. Realització de tots els treballs necessaris per a la resolució dels buits. Alineació, aplomat i anivellament del revestiment ceràmic. Fixació definitiva de les peces a la subestructura suport. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt12pcc020a | m² | Revestiment de rajoles de gres porcellànic, "IRIDESCENT", de 300x600 mm i 10 mm de gruix, color nacre, col·locades amb junta correguda i grapa vista, capacitat d'absorció d'aigua E<0,5% (gres porcellànic), grup BIa, segons UNE-EN 14411; resistència a flexió major de 35 N/mm², segons UNE-EN ISO 10545-4; resistent a l'abrasió superficial, segons UNE-EN ISO 10545-7; resistent a clivellar-se, segons UNE-EN ISO 10545-11; resistent a la gelada, segons UNE-EN ISO 10545-12; resistent a agents químics, segons UNE-EN ISO 10545-13; resistent a les taques, segons UNE-EN ISO 10545-14; inclús p/p de subestructura suport composta de perfils verticals, mènsules de sustentació, mènsules de retenció i cargolam. (material) | 1.050 | 99.00 | 103.95 |
| mo052 | h | Oficial 1ª muntador de sistemes de façanes prefabricades. (mà d'obra) | 1.795 | 24.08 | 43.22 |
| mo099 | h | Ajudant muntador de sistemes de façanes prefabricades. (mà d'obra) | 1.795 | 20.68 | 37.12 |
| % | % | Costos directes complementaris | 2 % | 184.29 | 3.69 |
|  |  | Costos directes |  |  | 187.98 |
