# Façana de panells sandvitx aïllants, d'alumini

- Propietat de l'arxiu: CYPE INGENIEROS, S.A.
- Format: FIEBDC-3/2002
- Divisa: EUR
- Costos indirectes: 3.00 %
- IVA: 21.00 %

## F Façanes i particions

### FL Façanes lleugeres

#### FLA De xapes d'acer i panells sandwich

**FLA040** m² Façana de panells sandvitx aïllants, d'alumini.
Façana de panells sandvitx aïllants, de 50 mm de espessor i 600 mm d'amplada, formats per doble cara metàl·lica, l'exterior de xapa d'alumini de 0,8 mm d'espessor i la interior de xapa d'acer de 0,5 mm d'espessor i ànima aïllant de poliuretà de densitat mitjana 50 kg/m³, col·locats en posició vertical i fixats mecànicament amb sistema de fixació oculta a una estructura portant o auxiliar. Inclús accessoris de fixació dels panells i cinta flexible de butil, adhesiva per ambdues cares, per al segellat d'estanquitat dels cavalcaments entre panells sandvitx.
Criteri de valoració econòmica: El preu no inclou l'estructura suport ni la resolució de punts singulars.
Inclou: Replanteig dels panells. Tall, preparació i col·locació dels panells. Segellat de junts. Fixació mecànica dels panells.
Criteri d'amidament de projecte: Superfície mesurada segons documentació gràfica de Projecte, sense duplicar cantonades ni encontres, deduint els buits de superfície major de 1 m².
Criteri de mesura d'obra: Es mesurarà la superfície realment executada segons especificacions de Projecte, sense duplicar cantonades ni encontres, deduint els buits de superfície major de 1 m².

| Codi | Ut | Descripció | Rendiment | Preu | Import |
|---|---|---|---|---|---|
| mt12ppl110b | m² | Panell sandvitx aïllant per a façanes, de 50 mm de espessor i 600 mm d'amplada, format per doble cara metàl·lica, l'exterior de xapa d'alumini de 0,8 mm d'espessor i la interior de xapa d'acer de 0,5 mm d'espessor i ànima aïllant de poliuretà de densitat mitjana 50 kg/m³, amb junta dissenyada per a fixació amb cargols amagats. (material) | 1.050 | 55.50 | 58.28 |
| mt13ccg030h | U | Cargol autoroscant de 6,5x130 mm d'acer inoxidable, amb volandera. (material) | 8.000 | 0.87 | 6.96 |
| mt13dcp020a | m | Cinta flexible de butil, adhesiva per ambdues cares, per al segellat d'estanquitat dels cavalcaments entre panells sandvitx. (material) | 2.000 | 2.05 | 4.10 |
| op00ciz010 |  | Cisalla. | 1.000 | 0.00 | 0.00 |
| op00roe010 |  | Rosegadora. | 1.000 | 0.00 | 0.00 |
| op00ato010 |  | Tornavís. | 1.000 | 0.00 | 0.00 |
| op00tal010 |  | Trepant. | 1.000 | 0.00 | 0.00 |
| mo051 | h | Oficial 1ª muntador de tancaments industrials. (mà d'obra) | 0.289 | 26.41 | 7.63 |
| mo098 | h | Ajudant muntador de tancaments industrials. (mà d'obra) | 0.289 | 22.73 | 6.57 |
| % | % | Costos directes complementaris | 2 % | 83.54 | 1.67 |
|  |  | Costos directes |  |  | 85.21 |
