# Tancament de façana amb panells sandvitx aïllants d'acer

- Propietat de l'arxiu: CYPE INGENIEROS, S.A.
- Format: FIEBDC-3/2002
- Divisa: EUR
- Costos indirectes: 3.00 %
- IVA: 21.00 %

## F Façanes i particions

### FL Façanes lleugeres

#### FLM Panells sandvitx aïllants metàl·lics

**FLM015** m² Tancament de façana amb panells sandvitx aïllants d'acer, model M "ACH", de 50 mm de espessor i 1150 mm d'ample, formats per doble cara metàl·lica de xapa estàndard d'acer, acabat prelacat, Granite Standard, d'espessor exterior 0,5 mm i espessor interior 0,5 mm i ànima aïllant de llana de roca de densitat mitjana 55 kg/m³, muntats en posició vertical, amb sistema de fixació ocult.
Subministrament i muntatge vertical de tancament de façana amb panells sandvitx aïllants d'acer, model M "ACH", de 50 mm de espessor i 1150 mm d'ample, formats per doble cara metàl·lica de xapa estàndard d'acer, acabat prelacat, Granite Standard, d'espessor exterior 0,5 mm i espessor interior 0,5 mm i ànima aïllant de llana de roca de densitat mitjana 55 kg/m³, amb juntes dissenyades per a fixació amb cargols amagats, acabats i accessoris. Inclús replanteig, p/p de minves, acabaments, tapajuntes i accessoris de fixació i estanquitat. Totalment muntat.
Inclou: Replanteig dels panells. Col·locació de la rematada inferior de la façana. Col·locació de juntes. Col·locació i fixació del primer panell. Col·locació i fixació de la resta de panells, segons l'ordre indicat. Acabaments.
Criteri d'amidament de projecte: Superfície mesurada segons documentació gràfica de Projecte, sense duplicar cantonades ni encontres, deduint els buits de superfície major de 3 m².
Criteri de mesura d'obra: Es mesurarà la superfície realment executada segons especificacions de Projecte, sense duplicar cantonades ni encontres, deduint els buits de superfície major de 3 m².

| Codi | Ut | Descripció | Rendiment | Preu | Import |
|---|---|---|---|---|---|
| mt12ppa010ahf | m² | Panell sandvitx aïllant d'acer, model M "ACH", per a façanes, de 50 mm de espessor i 1150 mm d'ample, format per doble cara metàl·lica de xapa estàndard d'acer, acabat prelacat, Granite Standard, d'espessor exterior 0,5 mm i espessor interior 0,5 mm i ànima aïllant de llana de roca de densitat mitjana 55 kg/m³, amb junta dissenyada per a fixació amb cargols amagats, acabats i accessoris. (material) | 1.050 | 37.26 | 39.12 |
| mt13ccg030e | U | Cargol autoroscant de 6,5x130 mm d'acer inoxidable, amb volandera. (material) | 8.000 | 0.80 | 6.40 |
| mt13ccg040 | m | Junt d'estanquitat per a xapes perfilades d'acer. (material) | 2.000 | 0.90 | 1.80 |
| op00ciz010 |  | Cisalla. | 1.000 | 0.00 | 0.00 |
| op00roe010 |  | Rosegadora. | 1.000 | 0.00 | 0.00 |
| op00ato010 |  | Tornavís. | 1.000 | 0.00 | 0.00 |
| op00tal010 |  | Trepant. | 1.000 | 0.00 | 0.00 |
| mo051 | h | Oficial 1ª muntador de tancaments industrials. (mà d'obra) | 0.272 | 24.08 | 6.55 |
| mo098 | h | Ajudant muntador de tancaments industrials. (mà d'obra) | 0.272 | 20.68 | 5.62 |
| % | % | Costos directes complementaris | 2 % | 59.49 | 1.19 |
|  |  | Costos directes |  |  | 60.68 |
