# Revestiment exterior de façana, de xapa de perfil arquitectònic

- Propietat de l'arxiu: CYPE INGENIEROS, S.A.
- Format: FIEBDC-3/2002
- Divisa: EUR
- Costos indirectes: 3.00 %
- IVA: 21.00 %

## F Façanes i particions

### FL Façanes lleugeres

#### FLM Revestiment exterior de xapes de perfil arquitectònic

**FLM020** m² Revestiment exterior de façana, de xapa de perfil arquitectònic.
Revestiment exterior de façana, de xapa perforada de perfil arquitectònic, amb un percentatge de buits del 35%, d'acer galvanitzat prelacat, secció ondulada, altura d'ona 44 mm, amplada útil 930 mm, espessor 0,60 mm, entre 1,8 i 13,5 m de longitud, color blanc, Euroclasse C-s3, d0 de reacció al foc. Col·locació en posició vertical mitjançant sistema de fixació vista, amb cavalcaments transversals i longitudinals de 100 mm.
Criteri de valoració econòmica: El preu no inclou la subestructura suport.
Inclou: Neteja i preparació de la superfície suport. Replanteig de les juntes de dilatació i draps de treball. Replanteig de l'especejament del revestiment i dels punts d'ancoratge de la subestructura suport. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt13ccg210ac | m² | Xapa perforada de perfil arquitectònic, amb un percentatge de buits del 35%, d'acer galvanitzat prelacat, secció ondulada, altura d'ona 44 mm, amplada útil 930 mm, espessor 0,6 mm, entre 1,8 i 13,5 m de longitud, color blanc, Euroclasse C-s3, d0 de reacció al foc. (material) | 1.200 | 10.82 | 12.98 |
| mt13ccg205d | U | Increment del preu per m² de xapa de perfil arquitectònic, per a revestiments de superfície major de 200 m². (material) | 1.000 | 2.91 | 2.91 |
| mt13ccg206a | U | Kit d'accessoris d'acer galvanitzat per a fixació vista de xapes de perfil arquitectònic, sobre subestructura suport. (material) | 1.000 | 2.91 | 2.91 |
| op00ato010 |  | Tornavís. | 1.000 | 0.00 | 0.00 |
| mo052 | h | Oficial 1ª muntador de sistemes de façanes prefabricades. (mà d'obra) | 0.759 | 29.34 | 22.27 |
| mo099 | h | Ajudant muntador de sistemes de façanes prefabricades. (mà d'obra) | 0.759 | 25.28 | 19.19 |
| % | % | Costos directes complementaris | 3 % | 60.26 | 1.81 |
|  |  | Costos directes |  |  | 62.07 |
