# Partició interior formada per mampara d'alumini prelacat

- Propietat de l'arxiu: CYPE INGENIEROS, S.A.
- Format: FIEBDC-3/2002
- Divisa: EUR
- Costos indirectes: 3.00 %
- IVA: 21.00 %

## F Façanes i particions

### FO Mampares i envans mòbils

#### FOL D'alumini

**FOL100** m Partició interior formada per mampara d'alumini prelacat, envidrada, composta per panell encadellat compost per dues xapes d'alumini prelacat, amb aïllament intermedi de llana mineral, perfils d'alumini prelacat i panell de 1000 mm d'amplada i 2000 mm d'altura, de doble envidriament Radiaglass "INTELLIGLASS".
Partició interior formada per mampara d'alumini prelacat, envidrada, composta per panell encadellat compost per dues xapes d'alumini prelacat, amb aïllament intermedi de llana mineral, perfils d'alumini prelacat i panell de 1000 mm d'amplada i 2000 mm d'altura, de doble envidriament Radiaglass "INTELLIGLASS", conjunt format per dues fulles de vidre laminar incolor, de 6+6 mm d'espessor, compostes per dues llunes de vidre de 6 mm, unides mitjançant una làmina incolora de butiral de polivinil; amb cambra d'aigua en circulació, de 16 mm, amb perfil separador de plàstic i doble segellat perimetral. Fins i tot p/p de ferramentes, acabats, segellat de juntas, suports, trobades amb altres tipus de paraments, col·locació de canalitzacions per a instal·lacions i encaixonat per a mecanismes elèctrics. Totalment acabada.
Inclou: Replanteig i marcat dels punts de fixació. Aplomat, anivellació i fixació dels perfils que formen l'entramat. Col·locació i fixació del empanellat. Col·locació de la canalització per a instal·lacions. Tractament de junts. Acabat del perímetre de l'element, per les dues cares.
Criteri d'amidament de projecte: Longitud mesurada segons documentació gràfica de Projecte.
Criteri de mesura d'obra: Es mesurarà la longitud realment executada segons especificacions de Projecte.

| Codi | Ut | Descripció | Rendiment | Preu | Import |
|---|---|---|---|---|---|
| mt26mal010a | m² | Panell cec encadellat per a mampares, format per dues xapes d'alumini prelacat amb aïllament intermedi de llana mineral de conductivitat tèrmica 0,039 W/(mK). (material) | 0.900 | 67.80 | 61.02 |
| mt26mal020a | m | Perfil en "U" d'alumini prelacat per a mampares. (material) | 0.900 | 7.77 | 6.99 |
| mt26mal030a | m | Entornpeu d'alumini prelacat per a mampares. (material) | 1.000 | 9.94 | 9.94 |
| mt26mac040 | m | Perfil d'alumini lacat per a rebut del vidre en mampares. (material) | 4.000 | 5.83 | 23.32 |
| mt37bci010a | U | Bomba circuladora "INTELLIGLASS", classe d'eficiència energètica A, per a una superfície d'envidriament Radiaglass de fins a 15 m². Inclús valvuleria, accessoris de connexió, filtre retenidor de residus, temporitzador, centraleta de regulació, termòstat d'ambient, tub de polietilè reticulat (PE-X) amb barrera d'oxigen, de 20 mm de diàmetre exterior i 2 mm de gruix, i camisa aïllant d'escuma elastomèrica. (material) | 0.070 | 1568.40 | 109.79 |
| mt21vei010b | U | Panell de 1000 mm d'amplada i 2000 mm d'altura, de doble envidriament Radiaglass "INTELLIGLASS", conjunt format per dues fulles de vidre laminar incolor, de 6+6 mm d'espessor, compostes per dues llunes de vidre de 6 mm, unides mitjançant una làmina incolora de butiral de polivinil; amb cambra d'aigua en circulació, de 16 mm, amb perfil separador de plàstic i doble segellat perimetral. (material) | 1.000 | 298.40 | 298.40 |
| op00ato010 |  | Tornavís. | 1.000 | 0.00 | 0.00 |
| mo011 | h | Oficial 1ª muntador. (mà d'obra) | 1.688 | 24.57 | 41.47 |
| mo080 | h | Ajudant muntador. (mà d'obra) | 1.688 | 21.14 | 35.68 |
| mo008 | h | Oficial 1ª lampista. (mà d'obra) | 1.126 | 24.57 | 27.67 |
| mo107 | h | Ajudant lampista. (mà d'obra) | 1.126 | 21.11 | 23.77 |
| % | % | Costos directes complementaris | 2 % | 638.05 | 12.76 |
|  |  | Costos directes |  |  | 650.81 |
