# Folrat de conductes per a instal·lacions, amb plaques de guix laminat

- Propietat de l'arxiu: CYPE INGENIEROS, S.A.
- Format: FIEBDC-3/2002
- Divisa: EUR
- Costos indirectes: 3.00 %
- IVA: 21.00 %

## H Acabaments i ajudes

### HF Folrats

#### HFI De conductes

**HFI020** m Folrat de conductes per a instal·lacions, amb plaques de guix laminat.
Folrat de conductes per a instal·lacions, en un racó de l'envà, de 50 cm de longitud i 25 cm d'amplada, realitzat amb plaques de guix laminat disposades en una cara i estructura simple autoportant, compost de: entramat autoportant de perfils de xapa d'acer galvanitzat de 70 mm d'amplada, constituït per canals, i muntants separats 600 mm entre si, amb una disposició normal "N"; dues plaques tipus normal en la cara exterior de l'envà, de 12,5 mm d'espessor cada placa; aïllament acústic col·locat entre els perfils, format per panell semirígid de llana mineral, espessor 65 mm, segons UNE-EN 13162. Inclús banda acústica de dilatació autoadhesiva; ancoratges de canals i muntants metàl·lics; cargols per a la fixació de les plaques i pasta i cinta per al tractament de junts.
Inclou: Replanteig i traçat en el forjat inferior i en el superior dels envans a realitzar. Col·locació de banda d'estanquitat i canals inferiors, sobre paviment acabat o base de seient. Col·locació de banda d'estanquitat i canals superiors, sota forjats. Col·locació i fixació dels muntants sobre els elements horitzontals. Fixació de les plaques per al tancament de la cara exterior de l'envà. Col·locació dels plafons de llana mineral entre els muntants. Tractament de junts.
Criteri d'amidament de projecte: Longitud mesurada segons documentació gràfica de Projecte.
Criteri de mesura d'obra: Es mesurarà la longitud realment executada segons especificacions de Projecte.

| Codi | Ut | Descripció | Rendiment | Preu | Import |
|---|---|---|---|---|---|
| mt12psg220 | U | Fixació composta per tac i cargol 5x27. (material) | 3.200 | 0.06 | 0.19 |
| mt12psg041c | m | Banda autoadhesiva desolidaritzant d'escuma de poliuretà de cel·les tancades, de 3,2 mm d'espessor i 70 mm d'amplada, resistència tèrmica 0,10 m²K/W, conductivitat tèrmica 0,032 W/(mK). (material) | 0.338 | 0.33 | 0.11 |
| mt12psg070d | m | Canal de perfil d'acer galvanitzat de 70 mm d'amplada, segons UNE-EN 14195. (material) | 0.675 | 1.63 | 1.10 |
| mt12psg060d | m | Muntant de perfil d'acer galvanitzat de 70 mm d'amplada, segons UNE-EN 14195. (material) | 4.000 | 2.01 | 8.04 |
| mt12psg010a | m² | Placa de guix laminat A / UNE-EN 520 - 1200 / longitud / 12,5 / amb les vores longitudinals afinades. (material) | 1.575 | 4.01 | 6.32 |
| mt12psg081c | U | Cargol autoperforant 3,5x25 mm. (material) | 16.650 | 0.01 | 0.17 |
| mt12psg081e | U | Cargol autoperforant 3,5x45 mm. (material) | 16.650 | 0.01 | 0.17 |
| mt16lra060c | m² | Panell semirígid de llana mineral, espessor 65 mm, segons UNE-EN 13162, Euroclasse A1 de reacció al foc segons UNE-EN 13501-1 i factor de resistència a la difusió del vapor d'aigua 1. (material) | 0.788 | 7.64 | 6.02 |
| mt12psg030a | kg | Pasta de segellament, segons UNE-EN 13963. (material) | 0.450 | 0.90 | 0.41 |
| mt12psg040a | m | Cinta microperforada de paper, segons UNE-EN 13963. (material) | 2.400 | 0.04 | 0.10 |
| op00ato010 |  | Tornavís. | 1.000 | 0.00 | 0.00 |
| op00fre010 |  | Fresadora. | 1.000 | 0.00 | 0.00 |
| mo053 | h | Oficial 1ª muntador de prefabricats interiors. (mà d'obra) | 0.329 | 29.34 | 9.65 |
| mo100 | h | Ajudant muntador de prefabricats interiors. (mà d'obra) | 0.121 | 25.28 | 3.06 |
| % | % | Costos directes complementaris | 2 % | 35.34 | 0.71 |
|  |  | Costos directes |  |  | 36.05 |
