# Llinda de perfil d'acer S275JR, laminat en calent, format per peça simple de la sèrie L 80x8, amb capa d'emprimació anticorrosiva

- Propietat de l'arxiu: CYPE INGENIEROS, S.A.
- Format: FIEBDC-3/2002
- Divisa: EUR
- Costos indirectes: 3.00 %
- IVA: 21.00 %

## H Acabaments i ajudes

### HR Acabaments

#### HRD Llindars

**HRD020** m Llinda de perfil d'acer S275JR, laminat en calent, format per peça simple de la sèrie L 80x8, amb capa d'emprimació anticorrosiva.
Subministrament i muntatge de llinda de perfil d'acer UNE-EN 10025 S275JR, laminat en calent, compost per peça simple de la sèrie L 80x8, acabat amb capa d'emprimació anticorrosiva mitjançant aplicació de dues mans amb un espessor mínim de pel·lícula seca de 30 microns per ma, tallat a mida i col·locació en obra sobre platines de recolzament, per formació de llinda.Inclús p/p de preparació en taller de superfícies en grau SA 2 1/2 segons UNE-EN ISO 8501-1, preparació de vorades, platines amb capa d'emprimació anticorrosiva, col·locades sobre els muntants del forat per recolzament de la fàbrica i reparació en obra de quants frecs i/o desperfectes s'originen en el perfil, per raons de transport, manipulació o muntatge, amb el mateix grau de preparació de superfície i acabat.
Inclou: Replantejament del nivell del recolzament dels elements. Neteja i preparació del plànol de recolzament del sistema. Col·locació i fixació provisional de la llinda. Aplomat i anivellació. Execució de les unions. Reparació de defectes superficials.
Criteri d'amidament de projecte: Longitud mesurada a eixos, segons documentació gràfica de Projecte.
Criteri de mesura d'obra: Es mesurarà a eixos, la longitud realment executada segons especificacions de Projecte.

| Codi | Ut | Descripció | Rendiment | Preu | Import |
|---|---|---|---|---|---|
| mt07ala140aua | m | Perfil d'acer UNE-EN 10025 S275JR, sèrie L 80x8, laminat en calent, per aplicacions estructurals. Elaborat en taller i col·locat en obra. (material) | 1.000 | 10.38 | 10.38 |
| mt07ala011d | kg | Platina d'acer laminat UNE-EN 10025 S275JR, per aplicacions estructurals. (material) | 0.400 | 1.34 | 0.54 |
| mt27pfi010 | l | Emprimació d'assecat ràpid, formulada amb resines alquídiques modificades i fosfat de zinc. (material) | 0.096 | 4.80 | 0.46 |
| mo019 | h | Oficial 1ª construcció. (mà d'obra) | 0.197 | 23.30 | 4.59 |
| mo111 | h | Peó ordinari construcció. (mà d'obra) | 0.197 | 19.47 | 3.84 |
| % | % | Costos directes complementaris | 2 % | 19.81 | 0.40 |
|  |  | Costos directes |  |  | 20.21 |
