# Llinda metàl·lica de xapa d'acer S275JR de 2,5 mm d'espessor, de 140 mm d'amplada, acabat lacat amb pintura de polièster per exteriors

- Propietat de l'arxiu: CYPE INGENIEROS, S.A.
- Format: FIEBDC-3/2002
- Divisa: EUR
- Costos indirectes: 3.00 %
- IVA: 21.00 %

## H Acabaments i ajudes

### HR Acabaments

#### HRD Llindars

**HRD030** m Llinda metàl·lica de xapa d'acer S275JR de 2,5 mm d'espessor, de 140 mm d'amplada, acabat lacat amb pintura de polièster per exteriors.
Subministrament i muntatge de llinda metàl·lica de xapa d'acer S275JR de 2,5 mm d'espessor, de 140 mm d'amplada, acabat lacat amb pintura de polièster per exteriors. Inclús p/p de tirants de platina i cargoleria, col·locació sobre els brancals del forat i reparació en obra de quants frecs i/o desperfectes s'originin en el perfil, per raons de transport, manipulació o muntatge, amb el mateix grau de preparació de superfície i acabat.
Inclou: Replantejament del nivell del recolzament dels elements. Neteja i preparació del plànol de recolzament del sistema. Col·locació i fixació provisional de la llinda. Aplomat i anivellació. Execució de les unions. Reparació de defectes superficials.
Criteri d'amidament de projecte: Longitud mesurada a eixos, segons documentació gràfica de Projecte.
Criteri de mesura d'obra: Es mesurarà a eixos, la longitud realment executada segons especificacions de Projecte.

| Codi | Ut | Descripció | Rendiment | Preu | Import |
|---|---|---|---|---|---|
| mt20dah010a | m | Llinda metàl·lica de xapa d'acer S275JR de 2,5 mm d'espessor, de 140 mm d'amplada, acabat lacat amb pintura de polièster per exteriors. Inclús p/p de tirants de platina i cargoleria. (material) | 1.000 | 16.62 | 16.62 |
| op00ciz010 |  | Cisalla. | 1.000 | 0.00 | 0.00 |
| mo019 | h | Oficial 1ª construcció. (mà d'obra) | 0.204 | 23.30 | 4.75 |
| mo111 | h | Peó ordinari construcció. (mà d'obra) | 0.204 | 19.47 | 3.97 |
| % | % | Costos directes complementaris | 2 % | 25.34 | 0.51 |
|  |  | Costos directes |  |  | 25.85 |
