# Llinda de fusta serrada de pi silvestre (Pinus sylvestris)

- Propietat de l'arxiu: CYPE INGENIEROS, S.A.
- Format: FIEBDC-3/2002
- Divisa: EUR
- Costos indirectes: 3.00 %
- IVA: 21.00 %

## H Acabaments i ajudes

### HR Acabaments

#### HRD Llindars

**HRD040** m³ Llinda de fusta serrada de pi silvestre (Pinus sylvestris), de 10x10 a 15x30 cm de secció i fins a 6 m de longitud, qualitat estructural MEG, classe resistent C-18, protecció de la fusta amb classe de penetració NP2, treballada en taller.
Subministrament i col·locació de llinda de fusta serrada de pi silvestre (Pinus sylvestris), acabat raspallat, de 10x10 a 15x30 cm de secció i fins a 6 m de longitud, per aplicacions estructurals, qualitat estructural MEG segons UNE 56544, classe resistent C-18 segons UNE-EN 338 i UNE-EN 1912 i protecció davant d'agents biòtics que es correspon amb la classe de penetració NP2 (3 mm en les cares laterals de l'albeca) segons UNE-EN 351-1. Inclús p/p de preparació de la zona de recolzament, talls, entalladures per al seu correcte acoblament, anivellació i col·locació sobre els brancals del buit. Treballat en taller i col·locat en obra.
Inclou: Replantejament del nivell del recolzament dels elements. Col·locació i fixació provisional de la llinda. Aplomat i anivellació. Execució de les unions. Reparació de defectes superficials.
Criteri d'amidament de projecte: Volum mesurat segons documentació gràfica de Projecte, recolzant-se en les majors dimensions transversals per aquelles peces que no tinguin seccions rectangulars o quadrades, i la longitud incloent els lliuraments.
Criteri de mesura d'obra: Es mesurarà el volum realment executat segons especificacions de Projecte, recolzant-se en les majors dimensions transversals per a aquelles peces que no tinguin escairades rectangulars o quadrades, incloent en la longitud els acords.

| Codi | Ut | Descripció | Rendiment | Preu | Import |
|---|---|---|---|---|---|
| mt07mee050d | m³ | Fusta serrada de pi silvestre (Pinus sylvestris) amb acabat raspallat, per a llinda de 10x10 a 15x30 cm de secció i fins a 6 m de longitud, per aplicacions estructurals, qualitat estructural MEG segons UNE 56544, classe resistent C-18 segons UNE-EN 338 i UNE-EN 1912 i protecció davant d'agents biòtics que es correspon amb la classe de penetració NP2 (3 mm en les cares laterals de l'albeca) segons UNE-EN 351-1, treballada en taller. (material) | 1.000 | 369.28 | 369.28 |
| op00cla010 |  | Clavadora pneumàtica. | 1.000 | 0.00 | 0.00 |
| op00cep010 |  | Garlopa. | 1.000 | 0.00 | 0.00 |
| op00sie020 |  | Serra de disc fix, per a taula de treball. | 1.000 | 0.00 | 0.00 |
| mo016 | h | Oficial 1ª fuster. (mà d'obra) | 11.990 | 23.72 | 284.40 |
| mo056 | h | Ajudant fuster. (mà d'obra) | 5.995 | 20.84 | 124.94 |
| % | % | Costos directes complementaris | 2 % | 778.62 | 15.57 |
|  |  | Costos directes |  |  | 794.19 |
