# Acer S275JR, laminat en calent

- Propietat de l'arxiu: CYPE INGENIEROS, S.A.
- Format: FIEBDC-3/2002
- Divisa: EUR
- Costos indirectes: 3.00 %
- IVA: 21.00 %

## H Acabaments i ajudes

### HY Ajudes

#### HYB Bancades

**HYB020** kg Acer S275JR, laminat en calent, de les sèries IPN, IPE, HEB, HEA, HEM, UPN i platina, amb capa d'emprimació anticorrosiva, treballat en taller i fixat mitjançant soldadura, per a bancada de recolzament de maquinària.
Subministrament i muntatge d'acer UNE-EN 10025 S275JR, laminat en calent, de les sèries IPN, IPE, HEB, HEA, HEM, UPN i platina, amb capa d'emprimació anticorrosiva, mitjançant aplicació de dues mans amb un espessor mínim de pel·lícula seca de 30 microns per ma, excepte en la zona en que s'hagin de realitzar soldadures en obra, en una distància de 100 mm des de la vorada de la soldadura, per a bancada de recolzament de maquinària. Inclús p/p de preparació en taller de superfícies en grau SA 2 1/2 segons UNE-EN ISO 8501-1, preparació de vores, talls, peces especials, escapçadura, soldadures i reparació en obra de quants desperfectes s'originin per raons de transport, manipulació o muntatge, amb el mateix grau de preparació de superfícies i acabat.
Inclou: Neteja i preparació del plànol de suport. Replanteig i marcat dels eixos. Col·locació i fixació provisional. Aplomat i anivellació. Execució de les unions. Reparació de defectes superficials.
Criteri d'amidament de projecte: Pes nominal mesurat segons documentació gràfica de Projecte.
Criteri de mesura d'obra: Es determinarà, a partir del pes obtingut en bàscula oficial de les unitats arribades a obra, el pes de les unitats realment executades segons especificacions de Projecte.

| Codi | Ut | Descripció | Rendiment | Preu | Import |
|---|---|---|---|---|---|
| mt07ala200a | kg | Perfil d'acer UNE-EN 10025 S275JR, de les sèries IPN, IPE, HEB, HEA, HEM, UPN i platina, laminat en calent, per aplicacions estructurals. Elaborat en taller i col·locat en obra. (material) | 1.000 | 1.22 | 1.22 |
| mt27pfi010 | l | Emprimació d'assecat ràpid, formulada amb resines alquídiques modificades i fosfat de zinc. (material) | 0.010 | 4.80 | 0.05 |
| mq08sol020 | h | Equip i elements auxiliars per soldadura elèctrica. (maquinària) | 0.023 | 3.10 | 0.07 |
| mo047 | h | Oficial 1ª muntador d'estructura metàl·lica. (mà d'obra) | 0.027 | 24.47 | 0.66 |
| mo094 | h | Ajudant muntador d'estructura metàl·lica. (mà d'obra) | 0.013 | 21.71 | 0.28 |
| % | % | Costos directes complementaris | 2 % | 2.28 | 0.05 |
|  |  | Costos directes |  |  | 2.33 |
