# Preparació i neteja de parament vertical per al seu posterior revestiment, amb mitjans manuals

- Propietat de l'arxiu: CYPE INGENIEROS, S.A.
- Format: FIEBDC-3/2002
- Divisa: EUR
- Costos indirectes: 3.00 %
- IVA: 21.00 %

## H Acabaments i ajudes

### HY Ajudes de ram de paleta

#### HYL Neteja d'obra

**HYL030** m² Preparació i neteja de parament vertical per al seu posterior revestiment, amb mitjans manuals.
Preparació i neteja de parament vertical per al seu posterior revestiment, amb mitjans manuals.
Inclou: Preparació de la zona de treball. Preparació i neteja del parament. Retirada i apilament de les restes generades. Càrrega manual de les restes generades sobre camió o contenidor.
Criteri d'amidament de projecte: Superfície mesurada segons documentació gràfica de Projecte.
Criteri de mesura d'obra: Es mesurarà la superfície realment executada segons especificacions de Projecte.
Criteri de valoració econòmica: El preu inclou la càrrega manual de les restes generades sobre camió o contenidor.

| Codi | Ut | Descripció | Rendiment | Preu | Import |
|---|---|---|---|---|---|
| mo113 | h | Peó ordinari construcció. (mà d'obra) | 0.048 | 20.46 | 0.98 |
| mo112 | h | Peó especialitzat construcció. (mà d'obra) | 0.048 | 21.15 | 1.02 |
| % | % | Costos directes complementaris | 2 % | 2.00 | 0.04 |
|  |  | Costos directes |  |  | 2.04 |
