# Rebut de plat de dutxa de qualsevol mida

- Propietat de l'arxiu: CYPE INGENIEROS, S.A.
- Format: FIEBDC-3/2002
- Divisa: EUR
- Costos indirectes: 3.00 %
- IVA: 21.00 %

## H Acabaments i ajudes

### HY Ajudes

#### HYR Rebuts

**HYR010** Ut Rebut de plat de dutxa de qualsevol mida.
Rebut de plat de dutxa de qualsevol mida, mitjançant maó ceràmic buit, rebut amb morter de ciment, industrial, M-5. Inclús p/p de replanteig, obertura de buits per a entregues en parament vertical, formació de desnivells, retacat amb sorra, segellat de junts, neteja, protecció amb tauler de fusta i talls, eliminació del material sobrant.
Inclou: Replanteig. Obertura de buits. Formació de desnivells. Retacat amb sorra. Segellat de juntes. Protecció amb tauler de fusta. Neteja i eliminació del material sobrant.
Criteri d'amidament de projecte: Nombre d'unitats previstes, segons documentació gràfica de Projecte.
Criteri de mesura d'obra: Es mesurarà el nombre d'unitats realment executades segons especificacions de Projecte.

| Codi | Ut | Descripció | Rendiment | Preu | Import |
|---|---|---|---|---|---|
| mt04lcc010a | Ut | Maó ceràmic buit (maó), per revestir, 29x14x4 cm, segons UNE-EN 771-1. (material) | 12.000 | 0.14 | 1.68 |
| mt08aaa010a | m³ | Aigua. (material) | 0.006 | 1.50 | 0.01 |
| mt09mif010ca | t | Morter industrial per a obra de paleta, de ciment, color gris, categoria M-5 (resistència a compressió 5 N/mm²), subministrat en sacs, segons UNE-EN 998-2. (material) | 0.009 | 32.25 | 0.29 |
| mt01ara010 | m³ | Sorra de 0 a 5 mm de diàmetre. (material) | 0.050 | 12.02 | 0.60 |
| mo020 | h | Oficial 1ª construcció. (mà d'obra) | 1.734 | 23.30 | 40.40 |
| mo113 | h | Peó ordinari construcció. (mà d'obra) | 1.767 | 19.47 | 34.40 |
| % | % | Costos directes complementaris | 2 % | 77.38 | 1.55 |
|  |  | Costos directes |  |  | 78.93 |
