# Col·locació i fixació de bastiments de base de fusta de pi

- Propietat de l'arxiu: CYPE INGENIEROS, S.A.
- Format: FIEBDC-3/2002
- Divisa: EUR
- Costos indirectes: 3.00 %
- IVA: 21.00 %

## H Acabaments i ajudes

### HY Ajudes

#### HYR Rebuts

**HYR035** Ut Col·locació i fixació de bastiments de base de fusta de pi, posterior a l'execució de l'envà i sense el paviment col·locat, mitjançant rebut al parament de fàbrica de les patilles d'ancoratge amb morter de ciment, industrial, amb additiu hidròfug, M-5, per fixar posteriorment, sobre ell, el bastiment de la fusteria exterior de fins a 2 m² de superfície.
Col·locació i fixació de bastiments de base de fusta de pi, posterior a l'execució de l'envà i sense el paviment col·locat, mitjançant rebut al parament de fàbrica de les patilles d'ancoratge amb morter de ciment, industrial, amb additiu hidròfug, M-5, per fixar posteriorment, sobre ell, el bastiment de la fusteria exterior de fins a 2 m² de superfície. Inclús p/p de replanteig, obertura i tapat de buits per als ancoratges, anivellació i aplomat.
Inclou: Replanteig. Obertura de buits. Anivellació i aplomat. Tapat de buits. Fixació definitiva del bastiment de base.
Criteri d'amidament de projecte: Nombre d'unitats previstes, segons documentació gràfica de Projecte.
Criteri de mesura d'obra: Es mesurarà el nombre d'unitats realment executades segons especificacions de Projecte.

| Codi | Ut | Descripció | Rendiment | Preu | Import |
|---|---|---|---|---|---|
| mt08aaa010a | m³ | Aigua. (material) | 0.006 | 1.50 | 0.01 |
| mt09mif010ia | t | Morter industrial per a obra de paleta, de ciment, color gris, amb additiu hidròfug, categoria M-5 (resistència a compressió 5 N/mm²), subministrat en sacs, segons UNE-EN 998-2. (material) | 0.019 | 36.25 | 0.69 |
| mo020 | h | Oficial 1ª construcció. (mà d'obra) | 0.400 | 23.30 | 9.32 |
| mo113 | h | Peó ordinari construcció. (mà d'obra) | 0.400 | 19.47 | 7.79 |
| % | % | Costos directes complementaris | 2 % | 17.81 | 0.36 |
|  |  | Costos directes |  |  | 18.17 |
